# Potsdamer Allee 45-51, 53-59, 61-69
Angebotsaufforderung (GAEB DA XML 3.1, DA83)
Projekt: 5633
Währung: EUR
Vergabeart: Offenes Verfahren
Eröffnung: 29.05.2026 13:00:00
Ende der Zuschlagsfrist: 29.06.2026
Abgabeort: Vergabemarktplatz Brandenburg
Ausführungsbeginn: 06.07.2026
Ausführungsende: 30.10.2026
Auftraggeber: WHG - Wohnungsbau- und, Hausverwaltungs-GmbH; Vergabenummer: 2025-001-16
Erstellt mit: SOFTTECH GmbH / GXML Toolbox V3.3 R20230503, AVANTI pro 2026, 23.04.2026

## LEISTUNGSVERZEICHNIS
Leistungsverzeichnis

Gewerk:  15  - Außenanlagen Innenhof

Bauvorhaben:
  Modernisierung und Instandsetzung
  des Gebäudekomplexes
  Potsdamer Allee 45-51,
  Potsdamer Allee 53-59,
  Potsdamer Allee 61-69
  16227 Eberswalde

Bauherr:
  WHG Eberswalde
  Wohnungsbau- und Hausverwaltungs-GmbH
  Dorfstr. 9
  16227 Eberswalde

Projektleitung: Herr Sägebarth

Planung
  Senator. DPMS GmbH
  Büro Berlin
  Treskowallee 26
  10318 Berlin
  Projektleitung: Frau Nauert

  Planung/Ausschreibung
  Frau Nauert / Herr Adolph
  Tel. 030 / 98 60 14 0
  Mail: berlin@senator-dresden.de

## 1.1 Angaben zum Objekt
1.1 Angaben zum Objekt

Das Projekt umfasst die Sanierung von drei System-Plattenbauten im Brandenburgischen Viertel zur Vervollständigung des bereits sanierten Wohnhofes, mit den Projektadressen:
   - Potsdamer Allee 45-51
   - Potsdamer Allee 53-59
   - Potsdamer Allee 61-69
in 16227 Eberswalde.

Die Gebäude befinden sich auf einem Flurstück und bilden zusammen mit weiteren drei System-Plattenbauten ein Quartier mit Innenhof.
Die vorhandenen Mieter verbleiben während der gesamten Bauzeit in Ihren Wohneinheiten.
Diese Wohnungen werden als bewohnte Wohnungen gekennzeichnet und unterliegen gesonderten Vereinbarungen mit dem Vermieter/Bauherr.
Zur Sanierung der Gebäude gehört auch die Sanierung bzw.  Neugestaltung der Außenanlagen und hier im Speziellen, die Innenhofgestaltung rückseitig Potsdamer Allee 45-69 in 16227 Eberswalde.
Der Hof wird umschlossen von den Wohnbebauungen Potsdamer Allee, Fankfurter Allee, Cottbuser Straße und Finsterwalder Straße. Der Bearbeitungsbereich ist auf die Fläche innerhalb der (bereits hergestellten Feuerwehrumfahrt begrenzt.

Die Herstellung der Freiflächen wird nach Kfw-Progamm 444 "Natürlicher Klimaschutz in Kommunen" bezuschusst. Ein entsprechender Antrag wurde bei der KfW gestellt und ist auch bereits genehmigt.Die Maßnhame ist ebenfalls gefördert vom Ministerium für Umwelt, Naturschutz, KLimaschutz und nukleare Sicherheit.

Folgende Maßnahmen zur Wiederherstellung der natürlichen Bodenfunktionen und der Artenvielfalt sind vorgesehen:
Baumneupflanzungen zur Erzielung einer Kronenüberdeckung der Freiflächen von ca. 50 %
Schaffung verschiedener Biotoptypen als Lebensräume für Flora und Fauna und zur Förderung der Biodiversität (Blumenwiesen, Kräuterrasen, Vogelnistgehölze, Käferkeller, Trockenmauern, Staudenflächen, etc.)  keine herkömmlichen Spielangebote für Kinder, stattdessen Naturerlebnis
Verschiedene Sitzplätze zur Erhöhung der Aufenthaltsqualität
Geländemodellierung zur Unterbringung von Aushubmassen aus Wegebau und Versickerungsmulden (Nachhaltigkeit)
Beteiligung der Bewohner durch Infoveranstaltungen und gemeinschaftsfördernden Maßnahmen (Baumpflanzungen, Anlegen eines Steinhaufens / einer Totholzinsel, Aufstellen eines „Insektenhotels“, etc.)
Einbeziehen der Öffentlichkeit durch Pressemitteilungen, Infoveranstaltungen, Infotafeln, geführte Besuche mit Schulklassen / Kindergartengruppen, etc.
Die geförderten Maßnahmen müssen den aufgeführten Mindestanforderungen genügen  insbesondere unter Beachtung der Richtlinien der Forschungsgesellschaft Landschaftsentwicklung Landschaftsbau e.V. (FLL) - und durch Fachunternehmen durchgeführt werden.
Bezogen auf die Materialverwendung und die Vegetation sind folgende Punkte besonders zu berücksichtigen:

Pflanzenauswahl:
Verwendung von einheimischen, standortgerechten und gebietstypischen Pflanzen (Wildstauden, Gehölze, Ansaaten), wenn möglich gebietseigener Herkünfte.
Lieferscheine des Pflanz- und Saatguts müssen als Nachweis aufbewahrt werden.

Pflanzarbeiten:
Die Pflanzungen müssen den Empfehlungen für Baumpflanzungen Teil 1 (2015) und Teil 2 (2010) sowie der ZTV Baumpflege (2017) der Forschungsgesellschaft Landschaftsentwicklung Landschaftsbau e.V. (FLL) entsprechen.

Substrate:
Die Verwendung von Torf oder torfhaltigen Pflanzsubstraten ist auszuschließen. Pflanzsubstrate müssen FLL-Richtlinien entsprechen.

Pflanzenschutz:
Einsatz von chemisch-synthetischen Pflanzenschutzmittel ist nicht zulässig. Da der Fokus auf naturnah liegt, wird kein Pflanzenschutz durchgeführt. (Ausgenommen mechanische Anwendungen wie Stammschutz)

Dünger:
Gefördert werden Maßnahmen, die auf eine Reduzierung von Nährstoffeinträgen abzielen. Die Verwendung von mineralischem Dünger ist ausgeschlossen.

Bodenmanagement:
Schonender Umgang mit dem Boden, Förderung des Bodenlebens, keine flächige Bodenverdichtung

Materialien:
Für die Gestaltung der Fläche und den biodiversitätsfördernden Elementen sind ausschließlich regionale Naturmaterialien zu verwenden (Natursteine, Holz, Material zur Bodenverbesserung).

Besondere Baustelleneinrichtung: Schutz bestehender Wurzelräume und Bäume.

Fertigstellungspflege:
Nicht nach DIN 18916 (Düngen, Lockern, Entfernung jeglichen Wildwuchses auf der gesamten Fläche ist nicht notwendig)

Entwicklungspflege:
Naturnahe, angepasste Pflege. Anpassung des Mahdregimes, lärmarme, angepasste Technik, biodiversitätsfördernde Pflegezeiträume, bodenschonende Bearbeitung. Kein regelmäßiger Rückschnitt der Gehölze (freiwachsend).
.

## 1.2 Angaben zu den geplanten Baumaßnahmen
Nachfolgende Maßnahmen werden durchgeführt:
komplette Neugestaltung des Innenhofes
     - Anlegen von Wegeverbindungen (wassergeb.
  Wegedecken, Rindenmulchwege)
     - Außenbeleuchtung, insektenfreundlich (Mastleuchten,
  Pollerleuchten)
     - Geländemodellierung (Wiederverwendung von
  Bodenaushub aus Wegebau, etc.)
     - naturnahe, standortgerechte bzw. gebietstypische
  Bepflanzung
     - Anlegen von Kräuterrasen und Blumenwiesen
     - Errichtung Fahrradunterstand mit extens. Dachbegrünung
     - Errichtung verschiedener Strukturelemente zur Förderung
  der Biodiversität (Käferkeller, Reisigkreis,
  Kalkschotterhügel, etc.)
     - Einbeziehen der Anwohner (Naturerfahrung) durch Bau von
  Weidentipis, Bepflanzungsmaßnahmen, etc.
     - dauerhafte Erhaltung durch nachhaltige Entwicklungspflege

## 1.3 Baustelleneinrichtung
1.3 Baustelleneinrichtung
Über die örtlichen Gegebenheiten im Baustellenbereich
hat sich der AN vor Angebotsabgabe eigenverantwortlich
zu informieren. Nachforderungen auf Grund von Unkenntnis bzw. längere / beschwerliche Zuwegbarkeit sind ausgeschlossen.
Die Baustelleneinrichtungsflächen sind vor Baubeginn mit der Bauüberwachung abzustimmen. Die für die Baustelleneinrichtung vorgesehenen Flächen sind vor Beschädigungen zu schützen. Dem AN zuzurechnende Schäden sind zu seinen Lasten von diesem beseitigen zu lassen.
Die Kosten für die Baustelleneinrichtung mit sämtlichen Leistungen, erforderlichen Einrichtungen, Werkzeugen, Gerätschaften, Materialanlieferungen bis zum Verwendungsort, Materialcontainern, Mannschaftsunterkünften, Bautoiletten, Bauzaun usw. gemäß Arbeitsstättenverordnung, dem Vorhalten sämtlicher Einrichtungen für den Zeitraum der Ausführung sowie für Räumen der Baustelle und Herstellen des ursprünglichen Zustandes sind in die Einheitspreise der Leistungspositionen einzukalkulieren.
Es dürfen nur so viel Materialien geliefert werden, wie innerhalb der zur Verfügung stehenden Flächen, abgegrenzt und gesichert mit Systembauzaun (2 m hoch), für die notwendige Zeitdauer gelagert werden können.
Allgemeine Räume im Objekt stehen nicht zur Nutzung zur Verfügung. Fahrstraßen, Feuerwehrzufahrten, Feuerwehrbewegungsflächen, Umfahrungen und Zufahrten zu Nachbargrundstücken dürfen dafür nicht genutzt werden und sind permanent freizuhalten.
Wirtschafts- und Hauszuwege, öffentliche Einrichtungen der Ver- und Entsorgungsbetriebe - Wasser- und Entwässerungswerke, Stromversorger, Telekom, Feuerwehr usw. - wie Hydranten, Absperrschieber, Schachtabdeckungen usw. sind für den ungehinderten Zugang ständig freizuhalten und dürfen nicht versperrt werden.
Baustrom/Bauwasser
Strom- und Wasserentnahme, sowie die Nutzung der Toiletten, innerhalb der Wohnungen ist strengstens untersagt.
Für die Bereitstellung und den Verbrauch von Baustrom und Bauwasser werden generell je AN 0,30% der Bruttoschlussrechnungssumme abgezogen. Unabhängig von der tatsächlichen Nutzung und dem Verbrauch.
Bauschutt, Materialreste, Verpackungsstoffe, Behälter jeder Art, Abfälle usw. dürfen nicht auf dem Baugrundstück vergraben oder verbrannt werden! Der anfallende Schutt ist arbeitstäglich zu entfernen bzw. in geschlossenen Containern zwischen zu lagern.
Durch die AN ist sicherzustellen, das nur zugelassene und geprüfte Geräte und Werkzeuge verwendet werden.
Der bestehende Zustand der angrenzenden öffentlichen Bereiche, Nachbargrundstücke und Zuwegungen ist durch den AN ausreichend und nachweislich zu dokumentieren (einschl. Fotos), vor Beginn der Arbeiten bzw. vor Baustelleneinrichtung.
Der bestehende Zustand ist durch den AN gemeinsam mit der örtlichen Bauüberwachung vor Beginn der Arbeiten bzw. vor Baustelleneinrichtung protokollarisch und mit Fotos festzuhalten, zu dokumentieren und durch gegenseitige Unterschrift zu fixieren.

## 1.4 Anforderungen zum Baustellenbetrieb
1.4 Anforderungen zum Baustellenbetrieb
Mit der Baustelleneröffnung wird den Auftragnehmern die gültige Projektabwicklungsrichtlinie übergeben.
Diese ist mit Übergabe bindend zur Abwicklung auf der Baustelle und der Erhalt ist zum Beginn der Arbeiten auf der Baustelle mit Unterschrift zu quittieren.
Für den An- und Abtransport aller Materialien bis zur jeweiligen Verwendungsstelle/ Einbauort ist der AN selbst verantwortlich und hat die dafür notwendige Technik/Leistung selbst zu erbringen. Die Transportwege können bis ca. 200 m betragen, dies ist bei der Kalkulation zu berücksichtigen.
Die Benutzbarkeit der Gebäudezugänge, Rettungswege, Feuerwehrbewegungsflächen und Feuerwehraufstellflächen, sowie Zuwegungen zu benachbarten Grundstücken sind während der gesamten Bauphase zu gewährleisten und freizuhalten.
Diese Bereiche dürfen nicht mit Baumaterial / Arbeitsmitteln zugestellt werden, es ist ein freier Durchgang zu gewährleisten.
Dies entbindet jedoch nicht die anderen AN, ihre Arbeits- und Baustellenbereiche täglich zu beräumen und zu reinigen.
Der Schutz der ausgeführten Leistungen bis zur Abnahme, vor Beschädigung und Diebstahl, obliegt dem Auftragnehmer.

## 1.5 Angaben zum Bauablauf / Baustellenorganisation
1.5 Angaben zum Bauablauf / Baustellenorganisation
Der Bauablaufplan wird Vertragsbestandteil.
Zusätzlich werden durch die örtliche Bauüberwachung Feinablaufpläne und Nullablaufpläne für die Strang- und Leerwohnungssanierung festgelegt, diese sind binden und können jederzeit den aktuellen Gegebenheiten und Erfordernissen angepasst werden.
Für die Planung der Montagekapazität ist eine tägliche Arbeitszeit von 7.00 bis 18.00 Uhr zu berücksichtigen.
Der Auftragnehmer verpflichtet sich, seinen Personal- und Geräteeinsatz sowie seine Materiallieferungen dem Baufortschritt so anzupassen, dass alle vereinbarten und festgelegten Termine sowie die im Vertrag festgelegten Zwischen- und Fertigstellungstermine unbedingt eingehalten werden.
Vor Beginn der Arbeiten ernennt der Auftragnehmer einen geeigneten Bauleiter der die gesamte Verantwortung für die Arbeitsausführung/ Auftragsabwicklung des Auftragnehmers auf der Baustelle trägt.
Während der Bauausführung ist durch den Auftragnehmer folgendes zu beachten bzw. zu leisten:
Der Bauleiter bzw. ein weisungsberechtigter Vertreter (Vorarbeiter) ist verpflichtet, während der Ausführung der Arbeiten auf der Baustelle zu sein und die Arbeiten fachgerecht zu überwachen. Der Bauleiter und der Vorarbeiter müssen über ausreichend gute Deutschkenntnisse (in Wort und Schrift) verfügen.
Längere Abwesenheit von der Baustelle ist der örtlichen Bauüberwachung vorher anzuzeigen. Für diesen Fall ist vom Auftragnehmer ein geeigneter Stellvertreter zu benennen.
Die Telefonnummern des Bauleiters und seines Stellvertreters sind bei der Bauüberwachung zu hinterlegen. Der Auftragnehmer ist verpflichtet, für sämtliche Arbeiten einschließlich Baustelleneinrichtung und -räumung nur ausgebildete Fachkräfte einzusetzen.
Arbeitskräfte des Auftragnehmers, die der Auftraggeber aufgrund Ihrer Verhaltensweise als unfähig oder sonst wie ungeeignet einschätzt, sind auf Verlangen der örtlichen Bauüberwachung sofort von der Baustelle zu entfernen und unverzüglich zu ersetzen.
Der Auftragnehmer ist verpflichtet, alle für die Ausführung seiner Leistungen erforderlichen behördlichen Genehmigungen sowie Schachtgenehmigungen der Medienträger zu beschaffen und etwaige erforderliche behördliche Kontrollen durchführen zu lassen.

## 1.6 Angaben zu Angebot / Angebotsunterlagen
1.6 Angaben zu Angebot / Angebotsunterlagen
Der AN hat den Nachweis einer Betriebshaftpflichtversicherung zu führen. Der Versicherungsschutz muss bis zum Abschluss der Verjährungsfrist gewährleistet sein.
Der Bieter hat sich vor Abgabe des Angebotes über folgende Punkte genau zu informieren und eine Prüfung vor Ort vorzunehmen:
    - Zustand und Geometrie des Objektes
    - Lage und Zufahrt zum Bauvorhaben, einschl. dem Umfeld
    - Baustellenverhältnisse
    - Flächen, die für die Baustelleneinrichtung zur
  Verfügung stehen
    - Beschaffenheit der Nachbarbebauung sowie Lage
  der im Baubereich vorhandenen Ver- und
  Entsorgungsleitungen und deren Verlegungsmöglichkeit
  und Schutz bei den Bauarbeiten
    - Gesamtzustand des Bauwerks.

Die Objekte können eigenständig besichtigt werden. Wohnungs- bzw. Gebäudebesichtigungen sind beim Bauherren anzumelden, einschl. Terminvereinbarung.
Nachträge und Mehrforderungen die sich aus Missachtung dieser Festlegung (Unkenntnis) ergeben werden nicht anerkannt. Mehrforderungen nach einer eventuellen Auftragserteilung können nicht damit begründet werden, dass Art und Umfang der anfallenden Arbeiten sowie die Lage der Baustelle nicht bekannt waren.
Texte des Leistungsverzeichnisses und beigefügte Zeichnungen erläutern das Konstruktionsprinzip im Rahmen der Architekturgestaltung, dementsprechend hat die Konstruktionsausführung zu erfolgen.
Der Bieter hat bei der Kalkulation die Beschreibung der verlangten Leistung auf ihre fachliche Richtigkeit zu prüfen, bestehen insoweit Zweifel, ist der AG vor Abgabe des Angebotes zu informieren.
Ausschreibungsunterlagen sind vollständig auszufüllen.
Der Bieter bestätigt, dass die aufgeführten Lohnstundensätze unter Beachtung der preisrechtlichen
Bestimmungen ermittelt worden sind und die üblichen Berechnungsmerkmale vollständig beinhalten.
Leistungen im Stundenlohn werden grundsätzlich nur vergütet, wenn sie vor ihrem Beginn vereinbart werden.
Die Stundennachweise sind unverzüglich zur Bestätigung vorzulegen.
Der Einheitspreis des Angebotes ist maßgebend. Das gilt auch dann, wenn das Produkt aus Menge und Einheitspreis fehlerhaft ist (z.B. durch Rechen- oder Eingabefehler).
Die Ausführungsunterlagen, die der Auftragnehmer verwendet, müssen den Freigabevermerk des Auftraggebers oder seines Architekten tragen, um Verwechslungen bei der Bauausführung zu vermeiden. Nicht freigegebene Unterlagen dürfen nicht verwendet werden. Dies entbindet den Auftragnehmer aber nicht von seiner eigenen Prüfungs- und Hinweispflicht.

## 1.7 Vorschriften, Richtlinien und Bestimmungen
1.7 Vorschriften, Richtlinien und Bestimmungen
Die Ausführung hat in jedem Fall nach den allgemein anerkannten Regeln der Technik und Baukunst sowie unter Beachtung und Einhaltung der Verarbeitungsrichtlinien der Hersteller, der örtlichen Vorschriften, der örtlichen Verordnungen und eingeführten technischen Baubestimmungen, aller behördlichen Auflagen und den Runderlassen der Länder zu erfolgen, sofern sie dieses Bauvorhaben und Gewerk betreffen oder tangieren.
Der AN ist bei seiner Arbeitsausführung auf der Baustelle für die strikte Einhaltung der Arbeits-, Sicherheits-, Unfallverhütungsvorschriften und Vorschriften der Berufsgenossenschaften allein verantwortlich. Bei Baustelleneröffnung ist der Sicherheitsbeauftragte des AN der Bauüberwachung schriftlich zu benennen.
Besonders hingewiesen wird auf die aktuelle Baustellenverordnung.
Bei der Ausführung der Arbeiten sind die jeweiligen Unfallverhütungsvorschriften der zuständigen Berufsgenossenschaft zwingend zu beachten und umzusetzen.

## 1.8 Allgemeine Anforderungen / Angaben zur Ausführung
1.8 Angaben zur Ausführung
Alle Bauprodukte, Baustoffe und Bauarten müssen gemäß Bauregelliste über die erforderlichen Verwendbarkeitsnachweise, Zulassungen oder Prüfzeugnisse verfügen.
Der entsprechende Nachweis ist dem AG entweder auf Anforderung durch die örtliche Bauüberwachung, spätestens jedoch mit der Abnahme zu dokumentieren, einschl. aller erforderlichen Übereinstimmungsnachweise /-erklärungen des AN.
Eventuell erforderliche Zustimmungen im Einzelfall sind in Verantwortung und zu Lasten des AN herbeizuführen und zu veranlassen.
Die nachstehenden Leistungen sind grundsätzlich als Komplettleistung zu verstehen, einschl. Entsorgung alles anfallenden Bauschutt, Lieferung aller erforderlichen Materialien und Baustoffe, Verschnitt, Transport zur Verwendungsstelle, aller erforderlichen Untergrundvorbereitungen, Anpassungen, Herstellung von Anschlüssen, Aussparungen, Schutzmaßnahmen, Versiegelungen usw. Die Lieferung der ausgeschriebenen Materialien ist, wenn im Text nicht anders beschrieben, in den Einheitspreisen mit zu berücksichtigen.
Die zur Anwendung vorgesehenen Produkte sind entsprechend anzugeben. Der Nachweis, dass die Produkte den Anforderungen entsprechen, ist durch den AN zu führen. Die Entscheidung ob ein Produkt den Anforderungen entspricht und zur Anwendung kommen kann, liegt allein beim Bauherren und dessen Bauüberwachung.
Schutzmaßnahmen (Abdeckungen usw.) sind entsprechend den Erfordernissen und örtlichen Gegebenheiten durchzuführen. Alle durch die Bauarbeiten gefährdeten Bauteile und Einrichtungsgegenstände, die erhalten werden sollen bzw. bereits neu eingebaut sind, sind gegen Verunreinigung und Schäden ausreichend sicher zu schützen. Beschädigungen oder Verschmutzungen an nicht berührten Bauteilen gehen zu Lasten des verursachenden Auftragnehmers.
Die Arbeitsbereiche sind mittels geeigneten Schutzmaßnahmen vor Beschädigungen und Verschmutzungen zu schützen. Die Schutzmaßnahmen sind während der Arbeiten durch den AN funktionsfähig vorzuhalten, unterhalten und nach Abschluss der Arbeiten wieder aufzunehmen und zu entsorgen.
Bei Abbruch, Schneidearbeiten sowie sonstigen staubintensiven Arbeiten ist die Staubentwicklung auf ein technisch mögliches Minimum zu reduzieren, es ist mit direkt staubabsaugenden Maschinen zu arbeiten. Gegebenenfalls sind die betroffenen Oberflächen nach Beendigung der Schleifarbeiten wieder zu reinigen.
Bestandteil der Leistungen sind alle erforderlichen Nebenleistungen, Absperr- und Sicherungsmaßnahmen der Arbeitsbereiche, Mieterinformationen usw..

## 1.9 Abbrucharbeiten / Entsorgung
1.9 Abbrucharbeiten / Entsorgung
Aller anfallender Bauschutt (auch gefährliche / besonders Überwachungsbedürftige Abfälle) wird Eigentum des AN. Er ist aufzunehmen, abzutransportieren und fachgerecht zum Nachweis über ein zugelassenes Entsorgungsunternehmen auf einer zugelassenen Deponie oder Recyclinganlage und gemäß den vor Ort geltenden Vorschriften zu entsorgen, einschl. Deponiegebühren.
Bauschutt und alle sonstigen Abfälle dürfen auf der Baustelle weder gestapelt noch verfüllt werden. Sie sind sofort nach Beendigung der jeweiligen Arbeiten aus dem Gebäude und vom Gelände zu entfernen.
Die Entsorgungsnachweise sind der örtlichen Bauüberwachung fortlaufend zu übergeben. Wird dieser Forderung nicht nachgekommen, so werden von den Rechnungen Einbehalte vorgenommen.
Der Abbruch und die Entsorgung von kontaminierten Stoffen bzw. Arbeiten in kontaminierten Bereichen sind durch die AN gem. TRGS / DGUV-Regel durchzuführen und bei den entsprechenden Behörden sowie Ämtern durch den AN fristgemäß anzumelden. Erforderliche Genehmigungen sind durch den AN einzuholen, Auflagen und Anweisungen zu befolgen. Die damit verbunden Kosten sind in die Einheitspreise einzukalkulieren und gehen zu Lasten des Auftragnehmers.

Dokumentation Entsorgung nach Gewerbeabfall-Verordnung (GewAbfV)
Bei der Entsorgung nicht gefährlicher Abfälle hat der AN u.a. auch die Regelungen der Gewerbeabfall-Verordnung (GewAbfV) zu beachten, insbesondere Bauabfälle im Sinne der GewAbfV nach Maßgabe der §§ 8, 9 GewAbfV getrennt zu sammeln und vorrangig einer stofflichen Verwertung zuzuführen. Hinsichtlich der nach §§ 8, 9 GewAbfV erforderlichen Dokumentation gilt:
a.) Der AN ist verpflichtet, die Einhaltung der Anforderungen der GewAbfV nach Maßgabe der §§ 8 und 9 GewAbfV zu dokumentieren und den AG in die Lage zu versetzen, den zuständigen Behörden jederzeit die ordnungsgemäße Sammlung und Entsorgung nach den Vorschiften der GewAbfV nachweisen zu können. Dies gilt insbesondere auch, soweit der AN Ausnahmen von den Getrennthaltepflichten und Entsorgungspflichten nach § 8 Abs. 2 oder § 9 Abs. 4 GewAbfV zu nutzen beabsichtigt.
b.) Der AN ist verpflichtet, die Dokumentation nach Vorgabe des AG vorzunehmen und dabei insbesondere die erforderlichen und geeigneten Dokumente (Lagepläne, Lichtbilder, Praxisbelege, Liefer- und Wiegescheine etc.) zu erstellen bzw. beizubringen. Die Dokumentation hat jeweils zum frühestmöglichen Zeitpunkt zu erfolgen.
c.) Der AN ist verpflichtet, sich jeweils bei der erstmaligen Übergabe von Gemischen nach § 9 Abs. 1 GewAbfV oder von gemischten Bau- und Abbruchabfällen an eine Aufbereitungsanlage oder eine Vorbehandlungsanlage vom Betreiber bestätigen zu lassen, dass in der Aufbereitungsanlage definierte Gesteinskörnungen hergestellt werden bzw. die Vorbehandlungsanlage die Anforderungen des § 6 Abs. 1 und 3 GewAbfV erfüllt.
Die Nachweise können entsprechend den Dokumentationshilfen des Landes erfolgen.
Der AN ist verpflichtet, die jeweilige Bestätigung an den AG oder seinem Bevollmächtigten weiterzuleiten.
d.) Die Übermittlung aller vorgenannten Dokumente und Bescheinigungen durch den AN an den AG oder seinen Bevollmächtigten hat jeweils unverzüglich nach Erstellung durch den AN oder Besitzerlangung des AN zu erfolgen.
e.) Nach Beendigung der abfallerzeugenden Tätigkeiten, spätestens mit Schlussrechnung, hat der AN dem AG oder seinem Bevollmächtigten die von ihm unterzeichnete Endfassung der Anlage „Dokumentation GewAbfV“ zu übergeben.
Hiermit bestätigt der AN, dass die Entsorgung aller nicht gefährlichen, in den Anwendungsbereich der GewAbfV fallenden Bauabfälle unter vollständiger Einhaltung der Vorgaben der GewAbfV erfolgt ist.

## 1.10 Mängel an Vorleistungen
1.11 Mängel an Vorleistungen
Der Auftragnehmer ist verpflichtet, Beanstandungen und Mängel an Vorleistungen so rechtzeitig und eindeutig anzuzeigen, dass eine Behebung und Richtigstellung unter seiner beratenden Mitwirkung erfolgen kann, ohne dass es zu Verzögerungen bei der Bauausführung kommt.
Mit Arbeitsbeginn ist die Einrede bezüglich mangelhafter Vorleistungen verwirkt.

## 1.11 Stundenlohnarbeiten
1.10 Stundenlohnarbeiten
Stundenlohnarbeiten werden nur bei schriftlicher Bestätigung durch den Bauherrn, vor Ausführungsbeginn, anerkannt.

## 1.12 Dokumentation
1.13 Dokumentation
Die vollständige Dokumentation ist spätestens eine Woche vor Abnahme der örtlichen Bauüberwachung in 1-facher Ausfertigung digital (übersichtlich mit Inhaltsverzeichnis) zu übergeben.
Die Vorgaben der örtlichen Bauüberwachung dazu sind bindend.
Dazu gehören u.a.:
   - Entsorgungsnachweise
   - Liefernachweise
   - Vollständige Verwendbarkeitsnachweise /
  Anwendbarkeitsnachweise /
  Übereinstimmungserklärungen
   - Ausführungsbestätigung der Systemhersteller
   - Produktnachweise, Zertifikate, Zulassungen
   - Prüfzeugnisse
   - Prüfprotokolle, Druck- und Spülprotokolle,
  Messprotokolle Übereinstimmungserklärungen,
  Errichterbestätigungen, Prüfbücher
   - Abnahmen von Sachverständigen und Sachkundigen
   - Fachbauleitererklärung / Fachunternehmererklärung
   - Betriebsanleitungen und Beschreibungen der
  Anlagen sowie Bestätigung über Umfang
  der Einweisungen des Bedienpersonals
   - Herstellerangaben und Wartungsvorschriften
  über eingebaute Materialien
   - Ausführungsunterlagen, Werkplanungen
   - Revisionszeichnungen
   - Bautagebücher
   - Bedien- und Pflegehinweise
 die Liste erhebt keinen Anspruch auf Vollständigkeit
Gegebenenfalls werden innerhalb des Bauprozesses weitere gesonderte Übergaben notwendig, zur Sicherstellung der Abschlussdokumentation von Prüfingenieuren.
Hierzu sind notwendige Unterlagen, gemäß Aufforderung der örtlichen Bauüberwachung, rechtzeitig beizubringen.

## 1.13 Sicherheitstechnische Belange und Festlegungen
1.13 Sicherheitstechnische Belange und Festlegungen
Diese sicherheitstechnischen Vorbemerkungen dienen als grundsätzliche Regelung zur Umsetzung und Einhaltung der Forderungen aus der Baustellenverordnung.
Sie entbinden den Auftragnehmer nicht von seinen gesetzlichen Verpflichtungen zur Einhaltung insbesondere folgender Vorschriften:
   - Arbeitsschutzgesetz (ArbSchG)
   - Arbeitssicherheitsgesetz (ASiG)
   - Arbeitsstättenverordnung (ArbStVO)
   - Baustellenverordnung (BStVO)
   - Gefahrstoffverordnung (GefstoffV)
   - Technische Regelungen TRGS
sowie den gültigen Vorschriften und Regelungen der gesetzlichen Unfallversicherer, insbesondere den jeweils gültigen
   - Unfallverhütungsvorschriften (DGUV)
   - Richtlinien, Sicherheitsregeln und anderen bauberufsgenossenschaftlichen Schriften für Sicherheit und Gesundheit bei der Arbeit (DGUV-Vorschriften, Regeln,
Grundsätze und Informationen).
Für die Einhaltung vg. Regelungen bleibt der Auftragnehmer allein verantwortlich.
Mit Auftragserteilung werden folgende Dokumente zum Vertragsbestandteil:
   - SiGe-Plan (Stand - Ausführungsplanung)
   - Baustellenordnung (Stand - Ausführungsplanung)
Mit Baubeginn ist vom Bieter gem. § 5 ArbSchG eine Gefährdungsanalyse für die zu seinem Leistungsumfang gehörenden Leistungen und Arbeiten sowie eine Sicherungskonzeption zur Verminderung von Gefährdungen und Risiken seiner Angestellten durch die gewählten Arbeits-/ Produktionsverfahren durchzuführen. Diese ist als Dokumentation vor Baubeginn der Bauüberwachung zu übergeben.
Vor Ausführungsbeginn sind, sofern für bestimmte Arbeiten erforderlich, entsprechende Sachkundenachweise gem. § 7 ArbSchG für die jeweilig für die Ausführung vorgesehenen Fachkräfte in Kopie dem SiGe-Koordinator zu übergeben.
Vor Ausführungsbeginn sind die erforderlichen Montage- und/ oder Abbruchanweisungen an den zuständigen SiGe-Koordinator zu übergeben.
Spätestens mit Baubeginn ist dem zuständigen SiGe-Koordinator vom AN der nach Bauordnung verantwortliche Bauleiter sowie die Person zu benennen, die entsprechend UVV VBG 1 § 6 die Arbeiten mit anderen AN auf der Baustelle sowie der vom AN beauftragten Subunternehmen im Hinblick auf Sicherheit und Gesundheitsschutz abstimmt.
Der SiGe-Koordinator ist zur Einstellung sicherheitswidriger Arbeiten berechtigt. Daraus entstehende Kosten gehen zu Lasten des betreffenden AN.

## 2.0 Bauzeit und Termine
2. Bauzeit und Termine
Baubeginn Gesamt:  19.05.2025

Baubeginn Gewerk:  06.07.2026
Bauende Gewerk  30.10.2026

Die vorherig genannten Termine und Zwischentermine  gelten als Vertragsfristen gemäß §5 Abs. 1 Satz 2 VOB/B und werden als solches vereinbart.
Umlagen / Einbehalte auf den AN werden durch den Bauherren wie folgt festgelegt:
Bauleistungsversicherung:
Der Bauherr schließt eine Bauleistungsversicherung (Bauwesenversicherung) ab.
Diese beträgt: 0,10 % der Bruttoschlussrechnungssumme und wird von der Schlussrechnung abgezogen.
Baustrom / Bauwasser:
Für die Bereitstellung und den Verbrauch von Baustrom und Bauwasser werden insgesamt 0,3 % der Bruttoschlussrechnungssumme von der Schlussrechnung abgezogen.

## 3.0 Anlagen zur Ausschreibung
3.0 Anlagen zur Ausschreibung
Nachfolgende Anlagen/Pläne liegen der Ausschreibung bei:
    - KfW 444_Mindestanforderungen
    - KfW 444_Anlage 1 Mindestanforderungen
    - KfW 444_Anlage 2 Mindestanforderungen

Ausführungsplanung:
Freiflächenplan Innenhof - Blatt 1_B - Potsdamer Allee 45-69: Stand 10.03.2026
Freiflächenplan Innenhof - Blatt 2_B - Potsdamer Allee 45-69: Stand 10.03.2026

## 015 Innenhof Potsdamer Allee 45-69
Datum: 23.04.2026
Kostenstelle: 500
Leistungsbereich: 003

### Los 01 Landschaftsgärtnerische Arbeiten Innenhof

Kostenstelle: 500

Leistungsbereich: 003

#### Gewerk 01.01 Baustelleneinrichtung

Kostenstelle: 500

Leistungsbereich: 003

**01.01.0010 Baustelleneinrichtung**
Baustelle komplett mit allen erforderlichen Geräten,
Werkzeugen, Maschinen, Einrichtungen, Anlagen,
Aufenthaltsmöglichkeiten und sonstige
Betriebsmittel, die zur vertragsgemäßen Erfüllung der
Bauleistungen erforderlich sind einrichten, auf die
Baustelle bringen, bereitstellen, betriebsfertig
aufstellen, betriebsfertig vorhalten, wieder abbauen
und abtransportieren, einschl. aller dafür notwendigen
Arbeiten.

Bereitstellung/Betreibung aller benötigten Beleuchtungsmittel zur Ausleuchtung der Arbeitsbereiche.

Leistung einschließlich der Kosten für Vorhalten,
Unterhalten und Betreiben aller Geräte, Anlagen und
Einrichtungen für die Dauer der Bauzeit.

Sanitärcontainer wird zentral durch Auftraggeber
eingerichtet und zur Nutzung zur Verfügung gestellt.

Baustrom wird zentral durch Auftraggeber eingerichtet
und zur Nutzung zur Verfügung gestellt.

Bauwasser wird zentral durch Auftraggeber eingerichtet
und zur Nutzung zur Verfügung gestellt.

Durch den AN sind die Medien (Wasser/Strom) entsprechend Bedarf jeweils von der zentralen Entnahmestelle bis
zu den Einbauorten / Verwendungsstellen eigenverantwortlich, fachgerecht und verkehrssicher heranzuführen.
Dabei kann es sich auf Grund der Gebäudedimensionen
auch um längere Entfernungen (bis 80 m) handeln.

Arbeitstägliche Öffnung und Schließung/Sicherung der
Baustelle und Arbeitsbereiche, einschl. Übernahme
Schlüsseldienste bzw. In-/Außerbetriebnahmedienste (wie
z.B. Baustrom / Bauwasser / Gebäudetüren)

Baustellen- und Arbeitsbereiche sind durch den
Auftragnehmer entsprechend Erfordernissen abzusperren
und verkehrstechnisch zu sichern.

Die Baustelleneinrichtungsflächen (gemäß
Baustelleneinrichtungsplan in der Anlage) werden
bauseits mit einem 2 m hohen Drahtgitterzaun gesichert.
Nach täglichem Arbeitsende die Arbeits- und Baustellenbereiche durch den Auftragnehmer zu sichern und zu
verschließen, d.h.alle Türen sind zu schließen und zu
verriegeln, Bauzäune sind zu schließen, Verkehrssicherungen sind zu prüfen und wieder korrekt aufzustellen.

Die Arbeits- und Baustellenbereiche sind täglich nach
Arbeitsende zu beräumen und besenrein zu reinigen.

Räumen der kompletten Baustelle nach Fertigstellung und
Abnahme der Baumaßnahme. Reinigen und Wiederherrichten
der benutzten Flächen entsprechend dem ursprünglichen
Zustand.
Menge: 1,000 psch
Voraussichtliche Abrechnungsmenge: 1,000
Kostenstelle: 500
Leistungsbereich: 003

**01.01.0020 Bauzaun liefern / vorhalten / abbauen**
Bauzaun (Drahtgitter, 2m hoch, mit Fußplatten)
abschnittsweise entsprechend den Anforderungen durch
örtliche BÜ liefern, aufbauen, vorhalten, betreuen und
nach Freigabe durch örtliche Bauleitung abschnittsweise
wieder abbauen und abtransportieren.

Zur Abgrenzung und Sicherung der Baustelleneinrichtungsflächen und zur individuellen Sicherung und
Absperrung des Baufeldes.

Leistung in Abstimmung mit der örtlichen BÜ.

Leistungserbringung (Aufbau/Abbau jeweils
abschnittsweise nach Baufortschritt und örtlichen
Erfordernissen).

Grundvorhaltung: 4 Wochen
Menge: 300,000 m
Kostenstelle: 500
Leistungsbereich: 003

**01.01.0030 Bauzaun vorhalten**
Vorhaltung und Betreuung (arbeitstäglich ordnungsgemäße
Aufstellung prüfen und ggf. wieder herstellen) Bauzaun
über Grundstandzeit hinaus.
Menge: 2400,000 mWo
Kostenstelle: 500
Leistungsbereich: 003

**01.01.0040 Untersuchung einer Boden-Mischprobe (Mindestanforderung)**
Chemisch-analytische Untersuchung einer Boden-Mischprobe gemäß dem Mindestuntersuchungsumfang der "Vollzugshinweise zur Zuordnung von Abfällen zu den Abfallarten eines Spiegeleintrags in der Abfall-Verzeichnis-Verordnung" vom 02.07.2020.
Menge: 1,000 St
Kostenstelle: 500
Leistungsbereich: 003

**01.01.0050 Untersuchung einer Boden-Mischprobe (Zusatzparameter)**
Chemisch-analytische Untersuchung einer Boden-Mischprobe auf die Zusatzparameter gemäß Ersatzbaustoffverordnung vom 23.07.2023 für Boden (TOC im Feststoff, PCB7 und Methylnaphtaline im Eulat).
Menge: 1,000 St
Kostenstelle: 500
Leistungsbereich: 003

**01.01.0060 Untersuchung einer Boden-Mischprobe (LAGA)**
Chemisch-analytische Untersuchung einer Boden-Mischprobe auf die Zusatzparameter gemäß Volluntersuchung der LAGA TR Boden vom 05.11.2024
Menge: 1,000 St
Kostenstelle: 500
Leistungsbereich: 003

**01.01.0070 Untersuchung einer Boden-Mischprobe (LAGA Zusatz)**
Chemisch-analytische Untersuchung einer Boden-Mischprobe auf die Zusatzparameter gemäß Baurestmassenerlass vom 23.06.1994 (wenn die Untersuchung gemäß Vollzugshinweisen und LAGA vorliegt).
Menge: 1,000 St
Kostenstelle: 500
Leistungsbereich: 003

**01.01.0080 Dokumentation Abfallentsorgung gem. Gewerbeabfall-Verordnung (GewAbfV)**
Gesamte Abfallentsorgung (nicht gefährliche Abfälle und
besonders überwachungsbedürftige Abfälle) ist durch den
Auftragnehmer gemäß  den Regelungen und Anforderungen
der Gewerbeabfall-Verordnung (GewAbfV) zum Nachweis
zu dokumentieren (Papier + digital).

Mindestumfang/Anforderungen der Dokumentation:
- gemäß den Allgemeinen Vorbemerkungen und hier
  Pkt. 1.13 "Dokumentation Entsorgung nach
  Gewerbeabfall-Verordnung (GewAbfV)"

Die Dokumentation ist parallel zum Bauvorhaben zu erstellen
und kummulativ fortgeschrieben mind. monatlich aktualisiert
der örtlichen BÜ (dem Bevollmächtigten) zum Nachweis zu
übergeben.

Die monatliche Übergabe der Dokumentation ist
Voraussetzung für die Bezahlung sämtlicher Abschlags-
und Schlussrechnungen.
Menge: 1,000 psch
Voraussichtliche Abrechnungsmenge: 1,000
Kostenstelle: 500
Leistungsbereich: 003

**01.01.0090 Dokumentation**
Fertigen einer Dokumentation entsprechend den
nachfolgend aufgeführten Anmerkungen.
Die Dokumentation ist spätestens 1 Woche vor Abnahme der örtlichen Bauleitung zu übergeben.
Die Dokumentation ist in Papierform (in Aktenordnern mit Inhaltsverzeichnis), 3- fach, und einmal in digitaler Form (pdf) zu übergeben.

Dazu gehören u. a.:
- Entsorgungsnachweise
- Liefernachweise
- Vollständige Verwendbarkeitsnachweise /
Anwendbarkeitsnachweise / Übereinstimmungserklärungen
- Ausführungsbestätigung der Systemhersteller
- Produktnachweise, Zertifikate, Zulassungen
- Prüfzeugnisse
- Prüfprotokolle, Druck- und Spülprotokolle,
Messprotokolle
- Übereinstimmungserklärungen, Errichterbestätigungen,
Prüfbücher
- Abnahmen von Sachverständigen und Sachkundigen
- Fachbauleitererklärung / Fachunternehmererklärung
- Betriebsanleitungen und Beschreibungen der Anlagen
sowie Bestätigung über Umfang der Einweisungen des
Bedienungspersonals
- Herstellerangaben und Wartungsvorschriften über
eingebaute Materialien
- Ausführungsunterlagen, Werkplanungen
- Revisionszeichnungen

Die Liste erhebt keinen Anspruch auf Vollständigkeit
Menge: 1,000 psch
Voraussichtliche Abrechnungsmenge: 1,000
Kostenstelle: 500
Leistungsbereich: 003

**01.01.0100 Stundensatz Vorarbeiter / Polier**
Menge: 5,000 Std
Kostenstelle: 500
Leistungsbereich: 003

**01.01.0110 Stundensatz Facharbeiter**
Menge: 20,000 Std
Kostenstelle: 500
Leistungsbereich: 003

#### Gewerk 01.02 Abbrucharbeiten

Kostenstelle: 500

Leistungsbereich: 003

**01.02.0010 Einzelsträucher roden H bis 2m**
Invasive Gehölze als Einzelpflanze oder Heckenpflanze einschl. Wurzelstock roden,. Die hierfür notwendigen
Materialien, Geräte etc. sind im Einheitspreis
enthalten.

Höhe :  bis 2,00 m
Durchmesser:  ca. 1,50 m

z.B.: Schneebeere, etc.

Das anfallende Rodungsmaterial ist von der Baustelle zu
entfernen und fachgerecht zu entsorgen, einschließlich
Deponiekosten.

Hinweis:
Die Rodungsarbeiten dürfen nur außerhalb der Schutzzeit (vom 01.03. bis zum 30.09. eines Jahres) durchgeführt werden. Es ist die Barnimer Baumschutzverordnung (BarBaumSchV) zu beachten.
Menge: 20,000 St
Kostenstelle: 500
Leistungsbereich: 003

**01.02.0020 Einzelsträucher roden H bis 4,0m**
Invasive Gehölze als Einzelpflanze oder Heckenpflanze einschl.Wurzelstock roden. Die hierfür notwendigen Materialien, Geräte etc. sind im Einheitspreis enthalten.

Pflanzen: Traubenkirsche, etc.
Höhe :  bis ca. 4,00 m
Durchmesser:  ca. 2,00 m bis 3,00 m

Das anfallende Rodungsmaterial ist von der Baustelle zu
entfernen und fachgerecht zu entsorgen, einschließlich
Deponiekosten. Größere Äste sind zu separieren und zur Wiederverwendung als Totholzhaufen (gesonderte Position) innerhalb der Baustelle zwischenzulagern.

Hinweis:
Die Rodungsarbeiten dürfen nur außerhalb der Schutzzeit (vom 01.03. bis zum 30.09. eines Jahres) durchgeführt werden. Es ist die Barnimer Baumschutzverordnung (BarBaumSchV) zu beachten.
Menge: 10,000 St
Kostenstelle: 500
Leistungsbereich: 003

**01.02.0030 Bäume (Sämlinge) roden**
Invasive Baumarten (Traubenkirsche, etc.), Höhe bis ca. 10m, Krone 3-4m, Stammumfang unter 60cm - teils mehrstämmig, fällen, einschließlich Rodung des Wurzelstocks.
Stammholz und größere Äste zum Anlegen eines Totholzhaufens (gesonderte Position) im Bereich der Baustelle zwischenlagern.
Sonstiges Schnittgut aufnehmen, laden und abfahren, einschl. Deponiegebühren.
Einschließlich aller Nebenarbeiten, wie ggf. erforderliche Sicherungsmaßnahmen.

Hinweis:
Die Rodungsarbeiten dürfen nur außerhalb der Schutzzeit (vom 01.03. bis zum 30.09. eines Jahres) durchgeführt werden. Es ist die Barnimer Baumschutzverordnung (BarBaumSchV) zu beachten.
Menge: 2,000 St
Kostenstelle: 500
Leistungsbereich: 003

**01.02.0040 Rodung flächiger Gehölzaufwuchs**
Flächiger, invasiver Strauch- und Gehölzaufwuchs (Robinien-Sämlinge, Schneebeere, Brombeere, etc.) mit Wurzelwerk roden.
Anfallendes Material ist gem. der gesetzlichen
Bestimmungen zu entsorgen.
Höhe: bis 150 cm
Astdurchmesser bis 3 cm
Menge: 50,000 m2
Kostenstelle: 500
Leistungsbereich: 003

**01.02.0050 Pflanzliche Bodendecke abräumen**
Pflanzliche Bodendecke einschließlich oberster
durchwurzelter Bodenschicht abschieben. Anfallendes
Material aufnehmen, laden und entsprechend den
gesetzlichen Bestimmungen entsorgen, einschl.
Deponiegebühren.

Schichtdicke (oberste Bodenschicht) ca. 5-10cm
Bodengruppe 2 bis 5 DIN 18 915 Teil 1,
Bewuchs: Rasen / Wiese, Wurzelwerk der gerodeten
Strauchpflanzung, etc.
Abrechnung nach Flächenaufmaß.
Menge: 500,000 m2
Kostenstelle: 500
Leistungsbereich: 003

#### Gewerk 01.03 Erdarbeiten

Kostenstelle: 500

Leistungsbereich: 003

**01.03.0010 Oberboden abtragen und seitlich lagern**
Der anstehende Oberboden ist in einer Stärke bis ca.
20cm abzuschieben, zu laden und innerhalb der Baustelle
an anderer Stelle zwischenzulagern.
Transportweg bis ca. 100m
Einbau auf Mieten bis 2,0m Höhe.
Die Mietenoberfläche ist  zur Vermeidung des Eindringens von Niederschlagswasser zu glätten.

Abrechnung nach Mietenaufmaß bzw. nach Flächenaufmaß.

Hinweise:
Oberbodenarbeiten nur bei trockener Witterung
ausführen, Oberbodenmiete nur auf trockenem Untergrund
aufbauen, Miete nicht mit Gerät (Radlader, etc.) befahren.
Menge: 50,000 m3
Kostenstelle: 500
Leistungsbereich: 003

**01.03.0020 Suchgraben herstellen, Wurzeln**
Boden für Suchgraben ausheben, in Hand- und Geräteschachtung zur Freilegung von Baumwurzeln und Feststellung deren Verlaufs ab Geländeoberfläche.
Ausführung mit senkrechten Wänden,
Aushub seitlich lagern,
anschließend wieder verfüllen und verdichten.
Ev2 mind. 45 MPa

Aushubtiefe bis 1,25 m,
Sohlenbreite über 0,4 bis 0,6 m,
Sohlenlänge über 1,0 bis 5,0 m,
Homogenbereich 1

Erstellung von Suchgräben nur auf Anweisung des AG .
Menge: 5,000 m3
Kostenstelle: 500
Leistungsbereich: 003

**01.03.0030 Kabelgräben 40/60cm**
Kabelgräben 40/60cm herstellen. Aushub laden und
seitlich lagern, Grabensohle planieren,
Versorgungsleitungen gemäß gesonderter Position verlegen,
mit Sand ummanteln und mit Warnband, Aufschrift
"Achtung Elektrokabel", abdecken (ca. 15cm über Kabel
bzw. Leerrohr), nach dem Verlegen Graben mit seitlich
lagerndem Aushubmaterial lagenweise (in Lagen bis 30cm)
wieder verfüllen und standfest verdichten, einschl.
Sandbettung und Warnband.
Menge: 300,000 m
Kostenstelle: 500
Leistungsbereich: 003

**01.03.0040 Bodenabtrag bis 75cm und Wiedereinbau zur Geländeanschüttung**
Boden im Bereich der geplanten Wegeflächen ausheben, profilgerecht lösen, laden, transportieren und innerhalb der Baustelle wieder einbauen
Boden in Lagen zu 30cm einbauen und lagenweise standfest verdichten.

Verformungsmodul Ev2 mind. 45PA/m², Dpr. 98%
Abrechnung nach Lieferschein.

Homogenbereich 1, mit 2 Bodengruppen, Bodengruppe 1: OH (Oberboden, humos) nach DIN 18196, Bodengruppe 2:  (Auffüllungen z. T. mit Bauschutt-Anteilen und Sande) / SU (Sand-Schluff-Gemisch) nach DIN 18916, leicht lösbar,
Tiefe oberer Horizont des Homogenbereichs 0,0m, Tiefe unterer Horizont des Homogenbereichs ca. 0,5 bis 0,9m
geschätzter Anteil des Homogenbereichs an der Gesamt-Aushubmenge ca. 90%

Lagerung / Konsistenz: locker bis mitteldicht

Abrechnung nach bestätigten Abtragsprofilen, feste Masse.

Boden abtragen und an geeigneter Stelle einbauen.
Transportweg bis ca. 100m.
Menge: 155,000 m3
Kostenstelle: 500
Leistungsbereich: 003

**01.03.0050 Baumgruben bis 150 cm - Homogenbereich 1**
Boden zur Herstellung von Baumgruben(Bodenaustausch) lösen, und bis zu einer Tiefe von 150cm ausheben und separieren.

Homogenbereich 1, mit 2 Bodengruppen, Bodengruppe 1: OH (Oberboden, humos) nach DIN 18196, Bodengruppe 2:  (Auffüllungen z. T. mit Bauschutt-Anteilen und Sande) / SU (Sand-Schluff-Gemisch) nach DIN 18916, leicht lösbar,
Tiefe oberer Horizont des Homogenbereichs 0,0m, Tiefe unterer Horizont des Homogenbereichs ca. 0,5 bis 0,9m
geschätzter Anteil des Homogenbereichs an der Gesamt-Aushubmenge ca. 90%

Baumaßnahme der Geotechnischen Kategorie (GK) 1 DIN 4020,
- Anteil Steine (Co) über 5 % bis 10 % Massenanteil nach DIN EN ISO 14688-1
- Anteil Blöcke (Bo) unter 5 % Massenanteil nach DIN-EN ISO 14688-1,
Lagerung / Konsistenz: locker bis mitteldicht

Schadstoffzuordnung nach LAGA: KLasse 1,1

Die in der Baumgrube angetroffenen Leitungen aller Art
sind so zu sichern, dass deren Betrieb nicht gestört
wird. Die sich hieraus ergebenden Handschachtungen und
Erschwernisse werden gesondert vergütet.
Das Trennen, Entfernen und Entsorgen von Wurzelwerk in
Baugruben und Rohrgräben ist mit einzukalkulieren.
Die Standsicherheit von Baumgruben ist durch einen
geeigneten Verbau oder durch Abböschung gemäß DIN 4124
zu gewährleisten. Ein- und Ausbau des Verbaus erfolgt
nach gesonderten Positionen.
Zum Einbau bzw. Herstellung der Bauwerke, der Bettung
und der Seitenverfüllung müssen die Baugruben
wasserfrei sein.
Die Baugrubensohle ist nach DIN EN 1610 und Angabe
herzustellen.
Die Bauwerke sind nach Ihrer Fertigstellung nach DIN EN
1610 / DWA-A 139 sorgfältig zu hinterfüllen, zu
überschütten und die Baugrube zu verfüllen. Die
Baugrubenverfüllung, das manuelle oder maschinelle
Verdichten des eingefüllten Bodens und der Schüttlagen
muss nach DIN 18300 / DIN EN 1610 und ZTV A-StB
einwandfrei durchgeführt werden, und wird gesondert
vergütet.

Für Baumgrubentiefen bis ca. 1,5 m.

Anmerkung:
Pro Baumgrube sind mindestens 12 m3 Boden auszuheben. Bei einer Tiefe von ca. 1,50m ist das eine Grundfläche von ca. 2,80 x 2,80m.
Die Abrechnung erfolgt nach geradem Grabenprofil (ohne
Böschung)!
Die Position kann auch für Aushub von Leitungs- und Fundamentgräben sowie Einzelfundamenten über 75cm Tiefe eingesetzt werden.

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Menge: 340,000 m3
Kostenstelle: 500
Leistungsbereich: 003

**01.03.0060 Gelagerte Erdmassen umsetzen / Geländemodellierung**
Aushubmassen des Baumgrubenaushubs und des Bodenabtrags für Wegebau, in Mieten auf der Baustelle lagernd, von der Bodenmiete aufnehmen, transportieren, in Lagen zu 20-30cm Dicke als Geländemodellierung (Anhügelung) bzw. als Substratschicht für Staudenbeete einbauen.
Transportweite innerhalb der Baustelle max. 100m.

Die Geländemodellierung erfolgt nach örtlicher Absteckung gemeinsam mit der örtlichen Bauleitung.
Menge: 155,000 m3
Kostenstelle: 500
Leistungsbereich: 003

**01.03.0070 Zulage für Handschachtung**
Zulage für Bodenabtrag von Hand im Bereich von
Leitungen, Baumwurzeln und schwer zugänglichen Bereichen.
Menge: 5,000 m3
Kostenstelle: 500
Leistungsbereich: 003

**01.03.0080 Gemische ( AVV 170504) Z 1 .2 n. LAGA entsorgen**
Gemisch aus Boden und Schotter/ Steinen ( AVV 170504)
, Z 1 .2 nach LAGA, mit mineralischen
Fremdbestandteilen ( Ziegel, Beton, Schlacke ) in
Anteilen < 10 % , nicht mineralische Fremdbestandteile
< 5 %, auf der Baustelle gelagert, laden,
transportieren und entsorgen.
Abbruchmaterial von der Baustelle entfernen und einer
Wiederverwendung nach Wahl des AN zuführen.
Abrechnung nach baustellenbezogenen Wiegenoten.
Einschließlich Durchführung / Nachweis
Entsorgungsgenehmigungsverfahren.
Menge: 380,000 t
Kostenstelle: 500
Leistungsbereich: 003

**01.03.0090 Gemische ( AVV 170504 ) Z 2 n . LAGA entsorgen**
Gemisch aus Boden und Schotter/ Steinen (AVV 170504 ),
Z 2 nach LAGA, mit mineralischen Fremdbestandteilen (
Ziegel, Beton, Schlacke ) in Anteilen < 10 % , nicht
mineralische Fremdbestandteile < 5 %, auf der Baustelle
gelagert, laden, transportieren und entsorgen.
Abbruchmaterial von der Baustelle entfernen und einer
Wiederverwendung nach Wahl des AN zuführen.
Abrechnung nach baustellenbezogenen Wiegenoten.
Einschließlich Durchführung / Nachweis
Entsorgungsgenehmigungsverfahren.
Menge: 40,000 t
Kostenstelle: 500
Leistungsbereich: 003

**01.03.0100 Stark bindigen Boden liefern und einbauen (Pflanzbeete)**
Stark bindigen Boden (Lehm) der Bodengruppe 6 nach DIN 18.915 (Korngröße 0,02mm mit 20-40 %) liefern und als Feuchtigkeitspuffer im Bereich der Staudenbeete ca. 15-20cm dick einbauen.
Menge: 50,000 m3
Kostenstelle: 500
Leistungsbereich: 003

**01.03.0110 Bodenverbesserung mit bindigem Boden (Baumgruben)**
Bindigen Boden der Bodengruppe 6 nach DIN 18.915 (Korngröße 0,02mm mit 20-40 %) liefern und mit Aushub der Baumgruben vermischen im Verhältnis 1:1 oder 2/3 : 1/3.
Anschließend Baumgruben wieder verfüllen.
Es ist ein leicht bindiger Boden mit Korngößenanteil von ca. 30% d= 0,063 bis 2mm nachzuweisen.
Der Benötigte Baumgrubenaushub wird nicht gesondert vergütet. Insgesamt sollen ca. 350 m³ verbesserter Boden zur Wiederverfüllung der Baumgruben entstehen.
Menge: 230,000 m3
Kostenstelle: 500
Leistungsbereich: 003

**01.03.0120 Rohplanum Gesamtfläche +/- 5cm**
Rohplanum für die Gesamtfläche gem. Höhenangaben des
Ausführungsplanes wie folgt herstellen:
Im Bereich der befestigten Flächen ca. 50cm unter
Fertighöhe, im Bereich von Pflanzflächen ca. 30cm unter
Fertighöhe und im Bereich der (neu anzulegenden)
Rasenflächen ca. 15cm unter Fertighöhe.
Massenausgleich.
Menge: 3305,000 m2
Kostenstelle: 500
Leistungsbereich: 003

#### Gewerk 01.04 Befestigte Flächen

Kostenstelle: 500

Leistungsbereich: 003

*Hinweis: Ausführungshinweise Befestigte Flächen*
Ausführungshinweise Befestigte Flächen
Bei der Erstellung von Flächen aus Pflastersteinen ist
zu beachten:
1. Verlegeplan
2. Verlegehinweise der Hersteller
3. Gültige Normen (insb. die DIN 1338)
4. Rechtwinkligkeit bzw. Fluchtgenauigkeit des
Fugenbildes, sofern im Verlegeplan nicht anders
vorgesehen
5. Abrütteln aller Flächen nach dem Verlegen mit
geeigneten Maschinen (Rüttelplatte, Vibrationswalze
jeweils mit Gummischürze o. -rollen), um bei optimaler
Verdichtung keine Beschädigungen am Belag zu
verursachen.
6. Herstellen aller Wege mit Quergefälle
7. Sämtliche Schichten im Wegebau werden einzeln
abgenommen, einschl. Rohplanum. Das geplante Gefälle
muss bereits beim Rohplanum berücksichtigt werden und
bei allen weiteren Schichten eindeutig ausgebildet
sein.
8. Gefällerichtungen und -quoten gem. techn. Plan
9. Ebenheit des Belags
10. Einbauhöhen sind im verdichteten Zustand zu messen
11. Anschlüsse zwischen wechselnden Belägen sind
niveaugleich auszuführen

Tragschichten, Frostschutzschichten

Werden unter den Trag- oder Frostschutzschichten
Sauberkeitsschichten zur Ableitung von
Oberflächenwässern notwendig, so sind diese bis zur
Böschung oder Sickergräben zu führen.

Tragschichten unter Pflaster- und Plattenbelägen sollen
wasserdurchlässig sein; bei vorhandenen
wasserundurchlässigen Tragschichten im Bestand ist die
Wasserableitung durch Gefälle oder Dränage zu sichern.

Sind Sieblinienbereiche vorgeschrieben, so müssen diese
dem eingebauten Zustand entsprechen; eine Entmischung
ist zu verhindern.

Für die Bettung von Pflaster aus künstlichen Steinen
oder gebranntem Material darf kein ausblühfähiges
Recycling-Material verwendet werden.

Pflasterdecken, Plattenbeläge

Ränder sowie Anschlüsse an Bordsteine und dergleichen
sind Anfangs-, End- und Randsteine zu verwenden, wenn
das Steinformat dies erfordert. Nur wenn für das zu
verlegende Produkt keine Anfangs-, End- und Randsteine
verfügbar sind, dürfen Passstücke geschnitten
werden.

Bei der maschinellen Verlegung von Betonsteinpflaster
dürfen nur Steine mit Abstandhaltern verwendet werden.
Das entbindet nicht vom Abschnüren bei geradlinigem
Fugenverlauf.

Unterschiedliche Dicken der Pflastersteine sind nicht
in der Bettung, sondern bereits in der Tragschicht
auszugleichen, falls das Höchstmaß der Bettungsdicke
überschritten würde.

Beim Abrütteln von Pflasterbelägen ist darauf zu
achten, dass keine angrenzenden Bauteile beschädigt
werden. Rüttelwalzen dürfen nicht eingesetzt werden.
Beim Gefällewechsel sowie beim Anschluss an andere
Beläge, Rinnen u. dgl. darf nicht über die Kante
hinausgerüttelt werden. Es sind Flächenrüttler mit
Gummischuh oder Neopren-Schutzplatte zu verwenden. Die
Unwucht ist niedrig einzustellen. Das Rütteln soll vom
befestigten Rand zur Mitte hin erfolgen.

Bei Sandverschluss der Fugen nach dem Rütteln ist der
Rest Sand erst unmittelbar vor Übergabe der Leistung
abzukehren.

Um unnötige Schneidarbeiten zu vermeiden, soll vor
endgültiger Fixierung der Begrenzungen, z.B. Borde, bei
beidseitig begrenzten Wegen ein Pflasterstreifen über
die vorgesehene Breite verlegt werden. In Abhängigkeit
vom Steinmaß ist mit der Bauleitung die endgültige
Breite abzustimmen. Eine Verkleinerung des Maßes kommt
nicht in Betracht.

Bei Verbundpflaster sind nach Absprache mit der
Bauleitung im Bereich geplanter oder möglicher späterer
Aufgrabungen Ausgleichsfugen anzulegen, um den Verband
nicht zu beschädigen.

Bordsteine, Einfassungssteine

Bordsteine aus Beton sollen zur Sicherung gegen
Kantenpressung mit angeformten Abstandhaltern versehen
sein. Anderenfalls sind dafür entsprechende Maßnahmen
zu treffen.

Reparaturarbeiten

Beim Öffnen von Pflasterdecken sind die freien Ränder
in der Lage zu sichern. Alle Deckschichten sind so weit
zurückzubauen, dass keine Hohlstellen durch
nachrutschendes Erdreich oder Unterspülungen entstehen.

**01.04.0010 Feinplanum Wegeflächen**
Feinplanum für alle Verkehrsflächen gem. DIN 18300 und
ZTVE-StB 86 herstellen und verdichten.
Abweichung von der Sollhöhe: +/- 2 cm.
Ebenheit 2 cm / 4 m Latte
Menge: 605,000 m2
Kostenstelle: 500
Leistungsbereich: 003

**01.04.0020 Planum verdichten**
Planum im Bereich der befestigten Flächen standfest
verdichten.
Verdichtungsgrad: Dpr = 98% der einf. Proktordichte
Verformungsmodul Ev2 mind. 45MPa .
Menge: 605,000 m2
Kostenstelle: 500
Leistungsbereich: 003

**01.04.0030 Schottertragschicht Wegeflächen 15cm**
Die Tragschicht für Wegeflächen (ohne Bauklasse nach RStO), aus Mineralgemisch 0/32mm profilgerecht, eben, tragfähig und standfest herzustellen.
Dicke mind. 25cm

Anforderungen:
-  Profilgerechte Lage: Abweichungen von der Sollhöhe nicht mehr als ± 2 cm
-  Ebenheit: Nach den ZTV SoB-StB sind Unebenheiten (4 m Messstrecke) bis max. 2 cm zulässig.
-  Querneigung: wie Pflasterdecke (profilgerecht)
-  Verdichtungsgrad: mindestens Dpr = 103 % (ggf. 100 %)
-  Wasserdurchlässigkeit der Tragschicht sollte über kf = 10-5 m/s liegen

Auf die Einhaltung des Verhältniswertes der Verformungsmodule Ev2 / Ev1 < 2,5 ist zu achten.

Verformungsmodul auf O.K. Tragschicht mindestens Ev2 = 120 MPa (ausgehend von Ev2 = 100 MPa auf der Frostschutzschicht).

Tragschicht für Fahrflächen profilgerecht, eben, tragfähig und standfest herzustellen, einschließlich aller Materiallieferungen und Nebenarbeiten.

Anmerkung:
Zur Abrechnung wird die Oberfläche der späteren Beläge,
einschließlich Einfassungen gerechnet.

Diese Position ist für folgende Bereiche anzuwenden:
- Fußwege Betonpflaster
- Fußwege wassergebundene Wegedecke
- Trampelpfade mit Rindenmulch
Menge: 440,000 m2
Kostenstelle: 500
Leistungsbereich: 003

**01.04.0040 Vegetationstragschicht für Schotterrasen**
Vegetationsschicht für Schotterrasen
aus Schotter 12/15mm-Oberboden-Gemisch
bestehend aus:- Schluff 5-10%
      - Sand 20-40%
      - Kies 50-70%
      - Oberbodenanteil: 25%

Schichtdicke: 15 cm

vorgemischt einbringen und soweit verdichten, dass die
eingebrachte Schicht dem Befahren mit einem LKW
ohne sichtbare, bleibende Verformungen standhält.
Abwalzen mittels Splitt-Oberboden-Gemisch
Schichtdicke: 1,5 cm nach Verdichtung,

Begrünung durch Ansaat entspr.
gesondert beschriebener Position, Sperrung der Fläche
mittels fester Absperrung bis zum ersten Schnitt,
Vorhalten der Absperrung ist in den EP einzukalkulieren.

Zu erreichendes Verformungsmodul: 100 MPa (N Fw gem. FLL).
Menge: 165,000 m2
Kostenstelle: 500
Leistungsbereich: 003

**01.04.0050 Kantenstein 6/25cm**
Einfassungssteine als Kantensteine aus Beton,
entsprechend DIN 483, als Randbegrenzung der
Wegeflächen zum Grünbereich liefern und fachgerecht mit
Rückenstütze aus Beton als Tiefbordstein setzen.

Kantenstein 6/25/100cm, Farbe grau.
Rückenstütze aus Beton C12/15 bis 10 cm unter OK
Kantenstein, 15cm breit, herstellen.

Unterbeton C12/15, 20cm dick, herstellen.

Einfasssteine liefern und fachgerecht nach
Herstellerangaben mit Unterbeton und Rückenstütze
setzen inkl. aller Geräte und Materialien, d.h. in fix
und fertiger Arbeit
Menge: 45,000 m
Kostenstelle: 500
Leistungsbereich: 003

**01.04.0060 Betonpflaster in 4 Formaten als Dränpflaster**
Betonpflaster nach DIN EN 1338 als Dränpflaster mit Niederschlagsabfluss über die Fuge,
Versickerungsleistung > 270 L/(s x ha),
liefern und nach DIN 18318 im Reihenverband verlegen
einschließlich Bettung: ca. 5 cm mit Körnung 2/5 mm nach DIN EN 13285,
Fugen verfüllen gemäß TL Gestein-StB 04, TL Pflaster-StB 06 und ZTV Pflaster StB 06.
Einschließlich aller erforderlichen Materiallieferungen und Nebenarbeiten.
Die genaue Liefermenge ist vor Bestellung durch Aufmaß
zu ermitteln. Das Material ist vor Lieferung zu
bemustern und abzustimmen.

Das Anschließen der Fläche an Begrenzungen, Rundungen, Schrägen, Schächte, etc. (Naßschnitt) wird gemäß gesonderter Position vergütet.

Fabrikat / Typ: "Citydrän Kombi-Mehrformat",
Farbton "grau-anthrazit-nuanciert",
Formate: 33x24,7x8cm, 24,7x24,7x8cm, 16,5x24,7x8cm, 16,5x16,5x8cm,
Fa. EHL AG GmbH oder gleichwertig.
Menge: 90,000 m2
Kostenstelle: 500
Leistungsbereich: 003

**01.04.0070 Dynamische Schicht für wassergebundene Wegedecke**
Dynamische Schicht, Körnung 0/16mm, 6cm in verdichtetem
Zustand einbauen.

Folgende Merkmale sind bei dem zu verwendenden Produkt
zu beachten und nachzuweisen:
- Reiner Naturbaustoff aus mehreren verschiedenen
hochwertigen Hartgesteinsanteilen mit gleichbleibender
Sieblinie/Kornfraktionierung und Produktqualität.
- mineralische Füller und Binder ohne Ton oder
Lehmanteil.
- Oberflächenscherfestigkeit  = 58 kN/m²
- Frostbeständigkeit: Frostklasse F4 gemäß TL Gestein
- Verschleißbeständigkeit: = 90 %
- Wasserschluckwert  = 4x 10 hoch -3 cm/s unter
Berücksichtigung der empfohlenen Proctordichte
- Wasserspeicherkapazität ~ 19 l/m² bei
vorgeschriebener Schichtstärke und  95 % Proctordichte
- Maximale Wasserkapazität: > 30 %
- Luftgehalt bei max. Wasserkapazität: ~ 10 %
- Porenvolumen: ~ 41,0 %
- Umweltverträglichkeit nach
Bundesbodenschutzverordnung und LAGA Z-0
Menge: 275,000 m2
Kostenstelle: 500
Leistungsbereich: 003

**01.04.0080 Deckschicht für wassergebundene Wegedecke**
Deckschicht, 4cm in verdichtetem Zustand, gut erdfeucht
einbauen. Es ist ein Quergefälle von mindestens 2 %
einzuhalten.

Folgende Merkmale sind bei dem zu verwendenden Produkt
zu beachten und nachzuweisen:
- Reiner Naturbaustoff aus mehreren verschiedenen
hochwertigen Hartgesteinsanteilen mit gleichbleibender
Sieblinie/Kornfraktionierung und Produktqualität.
- mineralische Füller und Binder ohne Ton oder
Lehmanteil
- Oberflächenscherfestigkeit  = 70 kN/m²
- Frostbeständigkeit: Frostklasse F4 gemäß TL Gestein
- Verschleißbeständigkeit: = 90 %
- Wasserdurchlässigkeit  = 8,0 x 10 hoch -4 cm/s unter
Berücksichtigung der empfohlenen Proktordichte
- Wasserspeicherkapazität = 7,0 l/m²  bei
vorgeschriebener Schichtstärke und trittfester
Verdichtung.
- Maximale Wasserkapazität: = 19 %
- Luftgehalt bei max. Wasserkapazität: ~ 20 %
- Porenvolumen: ~ 39 %
- Umweltverträglichkeit nach
Bundesbodenschutzverordnung und LAGA Z-0

Hinweis:
Die Verdichtung erfolgt mit leichtem Gerät, max. 1  3 t
pro lfdm. Bandagen (keine Vibration).
Auch bei maschinellem Einbau (Fertiger oder Verteiler)
ist keine Verdichtung durch Vibration zulässig (siehe
DIN 18035-5 bzw. FLL-Fachbericht). Die
Einbauempfehlungen des Herstellers sind zu beachten.
Menge: 275,000 m2
Kostenstelle: 500
Leistungsbereich: 003

**01.04.0090 Trampelpfade als Rindenmulchflächen herstellen.**
Trampelpfade als Rindenmulchflächen herstellen.

Rindenmulch (RM) mit dem Gütezeichen RAL "Substrate für Pflanzen" RAL GZ-250/1-1, Körnung (alternativ) mittel

Mulchmaterial aus zerkleinerter und fraktionierter (Nadelholz)-Rinde liefern und ca. 10-15cm dick einbauen.

Der Lieferant hat den Nachweis des Gütezeichens RAL "Substrate für Pflanzen" RAL GZ-250/1-1 (Rindenmulch) für die Produktionsstätte, von der geliefert wurde, zu erbringen.

Unterbau / Dränschicht nach gesonderter Position (Schottertragschicht Wegeflächen).

Anmerkung:
Aufgrund der Anfangs-Verdichtung (Materialsetzungen)
sind Mehrmassen von 15 % für den Rindenmulch einzukalkulieren.
Menge: 75,000 m2
Kostenstelle: 500
Leistungsbereich: 003

**01.04.0100 Pflaster- / Plattenschnitt, Dicke bis 8cm**
Pflaster- bzw. Plattenschnittarbeiten mit
Naßschneidegerät zur Herstellung von Paßstücken, sofern
die Schnittlänge (in m) 10 % der Gesamtpflasterfläche
(in m²) überschreitet, einschl. Nebenarbeiten.

Hinweis:
Diese Position ist nur für die Beläge aus Betonpflaster
anzuwenden (Naßschnitt).
Bei Bordsteinen, Kantensteinen und Traufplatten ist das
Anpassen in den jeweiligen Einheitspreis
einzukalkulieren.
Menge: 60,000 m
Kostenstelle: 500
Leistungsbereich: 003

**01.04.0110 Fundament Trockenmauer**
Fundament für Trockenmauern aus Mineralgemisch 0/56mm, ca. 50cm breit, frostfrei gegründet (ca. 60cm hoch),
herstellen und standfest verdichten.

OK Fundament ca. 5-10cm unter Fertighöhe Gelände abschließend
Menge: 50,000 m
Kostenstelle: 500
Leistungsbereich: 003

**01.04.0120 Trockenmauer anlegen**
Trockenmauer als Einfassungsmauer (einseitige Ansichtsfläche) aus Bruchstein hohlraumreich und standfest auf Fundament der Vorposition herstellen.
Bruchsteine lagerhaft, ohne Verwendung von Mörtel, aufeinander legen, horizontale Lagerfugen nach ca. 1,0m durch Bindersteine unterbrechen, Vermeidung von Kreuzfugen, größere Fugen / Lücken mit Zwickelsteinen ausfüllen.
Jede Steinlage mit Schotter hinterfüllen und leicht verdichten.
Mauer mit 10-15 % Dossierung herstellen.

Höhe der Mauer von ca. 50cm bis max 100cm, Länge insgesamt ca. 50m (in Teilstücken)

Material: bruchrauhes,  Naturgestein, Stückgröße, größte Länge = 25 bis 40 cm bei 70 v.H. des Gesteins.

Mauerkrone mit großflächigen Stücken (Decksteinen) abdecken.
Abrechnung nach Ansichtsfläche.

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Menge: 30,000 m2
Kostenstelle: 500
Leistungsbereich: 003

#### Gewerk 01.05 Ausstattung

Kostenstelle: 500

Leistungsbereich: 003

**01.05.0010 Fundament für Unterstände**
Betonfundament für Fahrrad-Unterstand der nachfolgenden Position als Streifenfundament, frostfrei gegründet, herstellen.

Fundamentbreite: 35cm
Fundamenthöhe: ca. 65cm (frostfrei gegründet, OK ca. 15cm unter Fertighöhe Pflasterbelag abschließend)
Betongüte: C25/30, XC2, WF
Bewehrung: Längsbewehrung je 2x 10mm, oben, mitte, unten,
Bügel d= 8mm, Länge 192cm, im Abstand von 30cm
Stahlgüte BSt 500S (A)

Beton-Streifenfundament gemäß Fundamentplan des Herstellers des Unterstands anfertigen, einschließlich Bewehrungen, evtl. erforderlicher Schalungsarbeiten, und sonstigen Nebenarbeiten sowie Aushub- und Beifüllarbeiten.
Menge: 40,000 m
Kostenstelle: 500
Leistungsbereich: 003

**01.05.0020 Fahrrad-Einhausung**
Mehrzwecküberdachung,
bestehend aus 8 x 2 Felder,
Befestigung zum Aufdübeln bei -200 mm
Farbe RAL 7016 anthrazitgrau
Dachbreite x Dachtiefe 9600 x 6300 mm
Achsmaß: 9300 x 6000 mm
Gesamthöhe: 2420 mm
Lichte Höhe: 2200 mm
Stützenraster 1200 / 1500 mm / 1800 mm

Stahlkonstruktion aus gekantetem Stahlblech und Quadratrohren mit Trapezblech-Dach
Alle Stahlteile feuerverzinkt und pulverbeschichtet

Dach als Flachdach mit umlaufender Attika, Entwässerung ins Dach integriert, Dach für extensive Dachbegrünung werkseitig vorgerichtet (max. Dachlast für Begrünung 70kg/m²),
Stützen aus Quadratrohr mit Fußplatte zum Aufdübeln auf Betonfundament,

Seitliche Einhausung mit Wandelementen aus Stahlblech, gelasert, mit  Quadratlochmuster, Höhe 2000 mm,
aufgedübelt auf Fundamente, Höhe über Flur: 30cm entlang beider Längsseiten, Oberfläche: feuerverzinkt,

Insgesamt 19 Wandelementen, davon
4 Wandelemente 1110 mm breit (Raster 1200 mm),
12 Wandelemente 1410 mm breit (Raster 1500 mm),
4 Wandelemente als Sonderbauteil  810 mm breit (Raster 900 mm),
Befestigung mit Stahlwinkeln an den Stützen,

2 Drehflügeltüren, einflügelig, DIN links, nach außen öffnend,
Stahlkonstruktion, Verkleidung Stahlblech gelasert mit Quadratlochmuster (wie Wandelemente), alle Stahlteile feuerverzinkt und pulverbeschichtet in RAL-Farbton nach Bauherrenwunsch
Türbreite (Achsmaß) 1800 mm
Höhe: 2000 mm
Lichte Türbreite: 1620 mm
lichte Türhöhe: 2140 mm
einschließlich Drückerganitur aus Aluminium, vorbereitet für den Einbau eines Schließzylinders 30/10.

Unterstand liefern und auf Betonfundamenten nach Angabe des Herstellers montieren, einschließlich Erstellen der Fundamente,
als Komplettleistung, einschließlich aller Materiallieferungen,  Montagearbeiten und sonstigen Nebenarbeiten.

Fabrikat / Typ: "Flexi-Box" in Sonderkonstruktion mit Stahlblech gelasert mit Quadratlochmuster 20x20mm
E. Ziegler Metallbearbeitung AG oder gleichwertig.
Menge: 1,000 St
Kostenstelle: 500
Leistungsbereich: 003

**01.05.0030 Fahrradständer 6-fach, einseitig, 90°-Aufstellung**
Fahrradständer im Bereich der Überdachungen als Reihenständer für 6 Einstellplätze

Stahl-Grundrahmen aus Vierkantrohr (30x30mm),
Fußplatte (150x150mm), 4 Bohrungen, 11 mm.
Haltebügel aus Rundstahl (Ø12mm), angeschweißt am Rahmen.

Nutzung einseitig
Einstellwinkel 90°
Radabstand 350 mm
Reifenbreite 55 mm
Radeinstellung tief
Befestigungsart zum Aufdübeln bei +/-0 mm
Material Stahl feuerverzinkt
Abmessungen: ca. 2800 x 200 x 500 mm (L/T/H)
liefern und nach Herstellerangaben zusammenbauen und ortsfest auf dem Untergrund (Betonpflaster montieren (aufdübeln mittels Sechskantschraube 8/100 + Dübel)).

Einschließlich aller Materiallieferungen und Nebenarbeiten.

Fabrikat / Typ: "Trenton"
E. Ziegler Metallbearbeitung AG oder gleichwertig.
Menge: 6,000 St
Kostenstelle: 500
Leistungsbereich: 003

**01.05.0040 Beleuchtung Müllplatz-Einhausungen**
Anbauleuchte Wand / Decke

Schutzart: IP66 IK08 Schutzklasse: II
Spannung: 220 - 240 V /: 50 - 60Hz
Seitenteile Kunststoff (Polycarbonat) weiß. Diffusor aus Kunststoff (Polycarbonat) opal. Betriebsgerät gekapselt integriert und fest verbunden mit dem Diffusor und Seitenteil. Komfortable Leitungseinführung über Kabelverschraubung und einfache Installation durch Drehverschluss auf beiden Seiten. Leuchte mit integrierter Durchgangsverdrahtung für das Aneinanderreihen von weiteren Leuchten (auch Schutzklasse I). Deckenmontagebügel aus Edelstahl und Triangel-Bügel für Pendelmontage im Lieferumfang enthalten. Leuchtmittel (LED) im Lieferumfang enthalten.
Sichtfarbe: weiß
Montageart: Deckenanbau Pendel Wandanbau
Lampe: LED 15W, ohne Sockel 3000K Ra: 80
Schaltungsart Lampe 1: Konstantstrom-Versorgung
L: 750mm B: 88mm H: 63mm
Sicherheitszeichen: D-Zeichen
Leuchtenlichtstrom 1: 2.050 lm
Systemleistung 1: 15W,
Ausstrahlwinkel kombi. 1: 131°/113°

UGR 4H 8H quer C0 1: 23,1
Lebensdauer Lampe 1: 50.000 h
Ausfallrate Lampe 1: L80/B10
Energie Effizienz LED: A+
EEK Lampe eingebaut: A+

Fabrikat / Typ "Planox Pro",
Fa. RZB oder gleichwertig.

Befestigung Befestigung an der Stahlkonstruktion der Müllplatz-Einhausung, einschließlich aller Materiallieferungen und Nebenarbeiten. Anschluss der Leuchten durch bauseitigen Elektriker.
Menge: 2,000 St
Kostenstelle: 500
Leistungsbereich: 003

**01.05.0050 Hochfrequenz Bewegungsmelder - iHF 3D anthrazit**
Hochfrequenz Bewegungsmelder - iHF 3D anthrazit

"Für den Außenbereich geeignet
"Intelligente Hochfrequenztechnik unterscheidet
menschliche Bewegung von anderen nicht gewünschten
Bewegungen, wie z.B. Regen, Bewegung von Bäumen oder
Tieren
"Hochfrequenzsensor mit 160° Erfassungswinkel
"Reichweiteneinstellung für alle drei Achsen per Regler

Technische Daten:

Netzspannung:  120 - 250 V
Frequenz: 50/60 Hz
Schaltleistung: max. 2000 W (ohmsche Last, z. B.
Glühlampe) bei 230 V
Kapazitive Last/EVGs:  z. B. Energiesparlampen,
max. 800A/200?s
Reichweite: 1  - 7 m
Empfohlene Montagehöhe: 2,00 m
Erfassungsbereich:  160°
Ansprechhelligkeit:  2 - 2000 lx
Nachlaufzeit:  10 Sek. - 30 Min.
Montage:  Wandmontage
Material:  UV-beständiger Kunststoff
Betriebstemperatur:  -20° - +50°C
Schutzart/Schutzklasse:  IP54 / Schutzklasse II
Prüfzeichen:  CE, VDE-GS
Abmessungen (H x B x T): 120 x 117 x 120 mm
Farbe:  anthrazit
Lieferumfang:  Fernbedienung  RC9
Garantie:  5 Jahre
Artikelnummer:  007591

liefern, montieren und betriebsfertig anschließen.
Montageort: Müllplatz Typ 1 an der Metallkonstruktion

Fabr./Typ: RZB / PLANOX 451166.009.2
oder gleichwertig
Menge: 2,000 St
Kostenstelle: 500
Leistungsbereich: 003

**01.05.0060 Fundament für Pollerleuchte**
Fundament für Pollerleuchte aus Beton C12/15, 40/40/60cm,
ca. 10cm unter OK Fertiggelände abschließend, mit
einbetoniertem Leerrohr DN 200 zur Aufnahme des
Erdstücks  und zur Kabeldurchführung.
Einschließlich aller Materiallieferungen und
Nebenarbeiten sowie Aushub- und Beifüllarbeiten.
Menge: 17,000 St
Kostenstelle: 500
Leistungsbereich: 003

**01.05.0070 Pollerleuchte "ALEX"**
Pollerleuchte Typ "ALEX P III LED" mit direkter
Lichtabstrahlung nach unten, Höhe 800mm, Leuchtenkörper
abgewinkeltes Aluminiumprofil mit
Spezialpulverbeschichtung Eisenglimmer DB 703,
Abdeckung aus Polycarbonat, klar, schlagfest, Lieferung
mit integriertem Bewegungsmelder sowie passendem Erdstück zur Montage in Betonfundament
(einbetonieren),

Leuchtmittel: LED 11,6W, 1.300lm / 2.200K,
goldweiß (Insektenschutz!)

Leuchte einschließlich Leuchtmittel, Bewegungsmelder  und Eingrabestück (Erdstück) liefern
und nach Herstellerangaben in Betonfundament (gesonderte Position) montieren.
Der Anschluss der Leuchte erfolgt bauseits durch den
örtlichen Elektriker.

Liefernachweis Pollerleuchte:
Leipziger Leuchten GmbH
D-04347 Leipzig, Tel.: 0341 -  245613-0,
www.leipziger-leuchten.de oder gleichwertig.
Menge: 17,000 St
Kostenstelle: 500
Leistungsbereich: 003

**01.05.0080 Fundament für Mastleuchte**
Fundament für Mastleuchte aus Beton C12/15, 60/60/90cm,
ca. 15cm unter OK Fertiggelände abschließend, mit
einbetoniertem Leerrohr DN 250 zur Aufnahme des
Leuchtenmastes und zur Kabeldurchführung, herstellen,
einschließlich aller Materiallieferungen und
Nebenarbeiten sowie Aushub- und Beifüllarbeiten.
Menge: 8,000 St
Kostenstelle: 500
Leistungsbereich: 003

**01.05.0090 Mastleuchte "SASKIA I", Masthöhe 3,5m**
Mastaufsatzleuchte SASKIA I FF2-X LED
Lichtpunkthöhe 3,50m
Leuchtmittel: inkl.  leicht  auswechselbarem  FF II-X
LED Modul
Farbtemperatur: 2.200K goldweiß (Insektenschutz!)
Lichtverteilung asymmetrisch breitstrahlend
LED-Betriebsgerät: elektronischer Treiber, bis 100.000
Stunden;
einschließlich integriertem Bewegungsmelder
Leuchtenkopf: aus Edelstahl,
Abdeckung: Einscheiben-Sicherheitsglas
Anschluss:  komplett  verdrahtet;
Mastleuchte mit einem Ausleger aus rechteckigem
Aluminiumrohr, pulverbeschichtet Farbe: RAL 7016,
mit zusätzlichem Erdstück am Mast (zum Einbetonieren)
liefern und montieren und fachgerecht in Fundament
(gesonderte Position) setzen.
Nach dem Ausrichten des Leuchtenmastes Köcher des
Fundaments mit Mörtel vergießen,
einschließlich aller Materiallieferungen und
Nebenarbeiten. Das Anschließen der Leuchte erfolgt
durch bauseitigen Elektrotechniker.

Liefernachweis:
Leipziger Leuchten GmbH
D-04347 Leipzig, Tel.: 0341 -  245613-0,
www.leipziger-leuchten.de oder gleichwertig.
Menge: 8,000 St
Kostenstelle: 500
Leistungsbereich: 003

**01.05.0100 Kabelzugrohr DN75**
Kabelzugrohr DN 75 mit Einzugschnur zur Kabeldurchführung liefern und im Beleuchtungsgraben verlegen, einschließlich erforderlicher Doppelsteckmuffen und Endkappen.
Menge: 20,000 m
Kostenstelle: 500
Leistungsbereich: 003

**01.05.0110 Erdkabel NYY-J 5 x 2,5 verlegen**
Erdkabel DIN VDE 0250-214
NYY 5 x 2,5, Cu-Zahl 120,
in vorhandene Rohre, Kanäle,
verlegen, inkl. Befestigung
Menge: 350,000 m
Kostenstelle: 500
Leistungsbereich: 003

**01.05.0120 Wäschetore**
Wäschegerüst aus Stahlrohr, d= 48mm, verzinkt und
pulverbeschichtet, bestehend aus 2 Stützen, Höhe ca.
2500mm und 1 Querrohr mit 5 Haken zur
Leinenbefestigung, Länge ca. 3000mm, mit
Verbindungsstücken aus Aluminium, zum Einbetonieren
liefern und in Betonfundamente (Oberkante 15cm unter
Fertighöhe Gelände abschließend) ortsfest einbauen.
Empfohlene Einbindetiefe der Stützen 500mm.
Einschließlich aller Materiallieferungen und
Nebenarbeiten sowie Fundamentarbeiten.

Fabrikat:
E. Ziegler Metallbearbeitung AG oder gleichwertig
Menge: 6,000 St
Kostenstelle: 500
Leistungsbereich: 003

**01.05.0130 Abfallbehälter**
Abfallbehälter aus Stahlblech mit Schutzdach, feuerverzinkt und pulverbeschichtet. Lieferung inkl. feuerverzinktem Innenbehälter. Behälterboden mit Flüssigkeitsablauflöchern. Mit Quadratrohrpfosten zum Einbetonieren. Behälter mittels Dreikantschloss am Pfosten entriegeln, mittels Gaszugfeder öffnen und Innenbehälter zum Entleeren entnehmen, 1 Dreikantschlüssel im Lieferumfang enthalten

Abfallbehälter liefern und nach Herstellerangaben ortsfest mit Betonfundament aufstellen. Einbindetiefe des Pfostens ins Fundament ca. 500mm. Einschließlich Fundament und aller sonstigen Nebenarbeiten sowie aller Materialien und Montageteile.

Fabrikat / Typ: "Glace"
E. Ziegler Metallbearbeitung AG oder gleichwertig.
Menge: 3,000 St
Kostenstelle: 500
Leistungsbereich: 003

**01.05.0140 Hundetoiletten-Station**
Hundekotbeutelspender mit Abfallbehälter aus Edelstahl mit teilweise Pulverbeschichtung.
Ausführung mit Pfosten zur freien Aufstellung.
Herausnehmbarer Müllbehälter mit 50L Volumen,
integrierter Beutelspender für 500 Hundekotbeutel
Abschließbar mit Zylinderschloss.

Hundetoiletten-Station liefern und ortsfest auf Betonfundament 40/40cm, frostfrei gegründet, montieren (aufdübeln), einschließlich Fundamentarbeiten, Aushub- und Beifüllarbeiten sowie aller erforderlichen Materialien und Montageteile.

Fabrikat / Typ: "Premium Hundetoiletten Station Edelstahl Compact"
Resorti.de oder gleichwertig.
Menge: 3,000 St
Kostenstelle: 500
Leistungsbereich: 003

**01.05.0150 Sitzbank mit Rückenlehne**
Einzelsitzbank mit Rückenlehne mit kastenförmigen Seitenteilen aus Stahlblech. Sitzfläche mit Holzbelattung, geölt. Befestigungsmaterial im Lieferumfang enthalten. Die Anlieferung erfolgt auf Palette, vormontiert.
  Abmessungen:
L= ca. 210cm, B= ca. 40cm, SH. ca. 46cm, H. ca. 83cm

 liefern und fachgerecht nach Herstellerangaben aufstellen, einschl. Betonfundamenten und aller Nebenarbeiten

Sitzbank m. Rückenlehne Typ "Natura"

Fabrikat:
E. Ziegler Metallbearbeitung oder gleichwertig.
Menge: 5,000 St
Kostenstelle: 500
Leistungsbereich: 003

**01.05.0160 Sitzbank ohne Rückenlehne**
gemäß Vorposition, jedoch ohne Rückenlehne liefern und einbauen.
  Abmessungen:
L= ca. 210cm, B= ca. 40cm, SH. ca. 46cm

 liefern und fachgerecht nach Herstellerangaben aufstellen, einschl. Betonfundamenten und aller Nebenarbeiten

Sitzbank m. Rückenlehne Typ "Natura"

Fabrikat:
E. Ziegler Metallbearbeitung oder gleichwertig.
Menge: 4,000 St
Kostenstelle: 500
Leistungsbereich: 003

**01.05.0170 Weidentipi**
Tipi aus Weidenruten der Korbweide (Salix viminalis) errichten.
Materialbedarf für ein Tipi mit ca. 2,0m Durchmesser:
25 Stück Weidenruten, 3,0m lang, 2-3cm Durchmesser als "Gerüstruten"
30 Stück Weidenruten, 3,0m lang, ca. 1,5cm Durchmesser als "Flechtruten"

Weidenruten mit Bauanleitung für ein Tipi als "Komplett-Bausatz" liefern und nach Anleitung an geeignetem Standort (Festlegung durch die örtliche Bauüberwachung) aufbauen.
Anschließend Weidenruten gründlich wässern.

Fabrikat: Mawi-Spiele oder gleichwertig.
Menge: 3,000 St
Kostenstelle: 500
Leistungsbereich: 003

**01.05.0180 Weidentunnel**
"Tunnel" aus Weidenruten der Korbweide (Salix viminalis) errichten.
Materialbedarf für einen Weidentunnel von ca. 12m Länge:
100 Stück Weidenruten, 3,0m lang, 2-3cm Durchmesser als "Gerüstruten"
200 Stück Weidenruten, 3,0m lang, ca. 1,5cm Durchmesser als "Flechtruten"

Weidenruten mit Bauanleitung für einen Weidentunnel als "Komplett-Bausatz" liefern und nach Anleitung an geeignetem Standort (Festlegung durch die örtliche Bauüberwachung) aufbauen.
Anschließend Weidenruten gründlich wässern.
Hinweis:
Für einen ca. 12m langen Weidentunnel werden 4 "Bausätze"benötigt.

Fabrikat: Mawi-Spiele oder gleichwertig.
Menge: 12,000 m
Kostenstelle: 500
Leistungsbereich: 003

**01.05.0190 Findlinge, 0,3 - 0,8 t liefern und setzen**
Findlinge / Feldsteine als Gestaltungselement liefern und nach Anweisung durch die örtliche Bauüberwachung aufstellen.
Die Findlinge sind so zu setzen, dass eine Einbindung von ca. 10cm in Erdreich erreicht wird.

Gesteinsart: Granite oder Gneise aus der Region

Abmessungen: ca. 60/80/80cm
Gewicht:  ca. 0,3 bis 0,6 t pro Stück

Findlinge liefern und inkl. aller dafür notwendigen
Arbeiten und Geräte aufstellen als fix und fertige
Leistung
Menge: 20,000 t
Kostenstelle: 500
Leistungsbereich: 003

**01.05.0200 Lesesteinhaufen setzen**
Lesesteinhaufen wie folgt anlegen:
Grube von 80-100cm Tiefe und 200-300cm Breite ausheben, Grube mit Bruchsteinen befüllen bzw über die Grube hinaus bis ca. 80-100cm hoch aufstapeln.
Beim Schichten von Hand ist darauf zu achten, dass geeignete, flache Hohlräume entstehen.
Der Rand des Steinhaufens sollte "ausfransen", um einen möglichst breiten Übergang zur Vegetation zu erzeugen.
Teile des Aushubmaterials an der Nordseite des Steinhaufens zur Herstellung einer Pflanzfläche anschütten.

Material: Bruchsteine ca. 20-40cm (Anteil ca. 80 %) aus der Region
Steinbedarf je Haufen ca. 10 Tonnen
Geeignete Standorte: sonnig und windgeschützt, mit Ausrichtung nach Süden

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Menge: 2,000 St
Kostenstelle: 500
Leistungsbereich: 003

**01.05.0210 Liegendes Totholz**
Stämme aus verschiedenen heimischen Laubhölzern mit ca. 5-15cm Einbindetiefe (je nach Durchmesser des Holzes) liefern und mit geeignetem Gerät transportieren und ablegen, Grube ringsherum wieder mit dem Aushub anfüllen, so dass die Hölzer fest sitzen.

Material: Heimische Laubhölzer in unterschiedlichen Dicken und Längen

Geeignete Standorte: sonnige, halbschattig, schattig
Lage nach Anordnung der örtlichen Bauüberwachung

Transportweg ca. 100m
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Menge: 5,000 St
Kostenstelle: 500
Leistungsbereich: 003

**01.05.0220 Stehendes Totholz**
Äste / Baumstämme aus verwitterungsbeständigen, heimischen Hölzern (z.B. Eiche, Robinie, etc.) liefern unf senkrecht in schmaler Grube setzen.
Einbindetiefe der Hölzer mind. 1/3 der Gesamtlänge.
Stammteile oder Äste im Loch platzieren und Loch mit Sand oder Kies verfüllen.
Einschließlich Transport zum Einsatzort.

In Robinienholz zusätzlich Löcher bohren (d= 3-6mm, 50-100mm tief), um Nistgelegenheiten für Insekten zu schaffen.(die Äste nicht durchbohren!)

Länge der Hölzer mind. 1,60m
Geeignete Standorte: sonnig, halbschattig
nach Festlegung durch die örtliche Bauüberwachung
Transportweg ca. 100m

Holzarten: Eiche, Robinie
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Menge: 30,000 St
Kostenstelle: 500
Leistungsbereich: 003

**01.05.0230 Reisigkreis**
Reisigkreis wie folgt anlegen:
Grube von 30-50cm Tiefe und mit einem Durchmesser von ca. 200cm ausheben, Grubensohle mit ca. 10cm dränagefähigem Material (Sand, Kiessand, etc.) auffüllen, ringsherum um die Grube Stützpfähle (angespitzte Äste aus heimischen Hölzern) im Abstand von ca. 50-70cm einschlagen und aus dünnen Ästen / Zweigen die Außenwand des Reisigkreises um die Pfähle flechten.
Das Flechtwerk ist mit einem Abstand von ca. 15cm vom Boden zu errichten, um eine Durchgangsmöglichkeit für Igel zu ermöglichen.

Material: Holzpfähle bzw angespitzte Äste, Zweige und Äste zum Flechten, ggf. Dränagematerial
Geeignete Standorte: Halbschattig, abseits von Wegen

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Menge: 1,000 St
Kostenstelle: 500
Leistungsbereich: 003

**01.05.0240 Käferkeller**
"Käferkeller" wie folgt anlegen:
Grube ca. 150 x 150cm,  50-80cm tief, ausheben und mit Totholz (verschiedene Holzarten, verschiedene Durchmesser) befüllen, dabei dickere Holzstücke zu unterst einbauen.
Auf die dickeren Äste Zweige und Hackschnitzel schichten.
Es ist darauf zu achten, dass Hohlräume entstehen.
Als Einfassung dicke Stammabschnitte verwenden, dabei Lücken als Zugang für Tiere belassen. Einfassung einseitig mit Aushubmaterial anhäufeln.

Material: Stammteile, Äste, Strauchschnitt, Holzhäcksel
Geeignete Standorte: Halbschattig

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Menge: 1,000 St
Kostenstelle: 500
Leistungsbereich: 003

**01.05.0250 Insektenhotel**
Insektenhotel, selbststehend (mit Pfosten) als vorgefertigtes Bauteil liefern und nach Herstellerangaben an geeignetem Standort aufstellen.

Abmessungen:
ca. 150cm breit, 140cm hoch, 20cm tief (ohne Pfosten)

Ausstattung:
9 Fächer für Wildbienen, Marienkäfer, Florfliegen und andere

Material:
Lärchenholz, Schieferdach, Pickschutz (Gitter) und 2 Pfosten (Lärche)

Insektenhotel vor Ort zusammenbauen (Nistkasten, Dach, Pfosten) und unter Verwendung von Pfostenschuhen, verzinkt, (zusätzlich zu liefern) in Betonfundamente setzen.

Insektenhotel liefern und aufstellen als Komplettleistung, inkl. aller Materialien, aller Montagearbeiten und Fundamentierungsarbeiten.

Fabrikat: "Großes Insektenhotel mit Schieferdach",
Fa. Gartenetage GmbH oder gleichwertig.
Menge: 1,000 St
Kostenstelle: 500
Leistungsbereich: 003

**01.05.0260 Nistkasten Typ 3SV 32x45mm**
Nistkasten Typ 3SV als Ersatzquartier für Höhlenbrüter,
für Kohl- und Blaumeisen, u.a.,
mit integriertem Marderschutz,
Einflugöffnung oval, 32 x 45 mm,

liefern und nach Angabe der örtlichen Bauleitung bzw. des beauftragten Ornitologen an Bestandsbäumen anbringen.
Einschließlich aller Befestigungselemente und Nebenarbeiten.

Der Einsatz einer Leiter zum Anbringen der Nistkästen in Höhen bis 5,0m ist einzukalkulieren.
Menge: 1,000 St
Kostenstelle: 500
Leistungsbereich: 003

**01.05.0270 Nistkasten Typ 3SV d= 32mm**
Nistkasten Typ 3SV wie in Vorposition beschrieben, jedoch mit Einflugöffnung d= 34mm.
Menge: 1,000 St
Kostenstelle: 500
Leistungsbereich: 003

**01.05.0280 Nistkasten Typ 3SV d= 45mm**
Nistkasten Typ 3SV wie in Vorposition beschrieben, jedoch mit Einflugöffnung d= 45mm für Stare.
Menge: 1,000 St
Kostenstelle: 500
Leistungsbereich: 003

**01.05.0290 NisthöhleTyp 2GR 30x45mm**
Nisthöhle Typ 2 GR, mardersicher,
als Ersatzquartier für Kohl- und Blaumeise, Gartenrotschwanz, u.a.,
mit Rückzugswinkel für Fledermäuse
mit integriertem Marderschutz,
Einflugöffnung oval, 30 x 45 mm,

liefern und nach Angabe der örtlichen Bauleitung bzw. des beauftragten Ornitologen an Bestandsbäumen anbringen.
Einschließlich aller Befestigungselemente und Nebenarbeiten.

Der Einsatz einer Leiter zum Anbringen der Nistkästen in Höhen bis 5,0m ist einzukalkulieren.
Menge: 1,000 St
Kostenstelle: 500
Leistungsbereich: 003

**01.05.0300 NisthöhleTyp 2GR d= 27mm**
Nisthöhle Typ 2GR wie in Vorposition beschrieben, jedoch mit Einflugöffnung Dreiloch d= 27mm.
Menge: 1,000 St
Kostenstelle: 500
Leistungsbereich: 003

#### Gewerk 01.06 Vegetationstechnische Arbeiten

Kostenstelle: 500

Leistungsbereich: 003

**01.06.0010 Vegetationsflächen lockern**
Lockern des Planums der zukünft. Vegetationsflächen vor
Auftrag der Oberbodenschicht
Fräsen in zwei Arbeitsgängen über Kreuz
Tiefe 20 cm,
Bodengruppe 2 bis 5 DIN 18 915 Teil 1,
Verunreinigungen ab einem Durchmesser von 3 cm
aufsammeln, auf messbare Mieten zwischenlagern und
gesondert nach bestätigtem Aufmaß abfahren bzw.
abrechnen.
Abrechnung in der Abwicklung.

Im Kronenbereich der Bäume Ausführung von Hand!
Menge: 2700,000 m2
Kostenstelle: 500
Leistungsbereich: 003

**01.06.0020 Kalkschotter-Hügel**
Kalkschotterbeet in Hügelform wie folgt anlegen:
Substratgemisch aus 2/3 Kalkschotter und 1/3 nährstoffarmen Unterboden aus dem Baumgrubenaushub ca. 20-30cm dick auf der Lehmschicht (gesonderte Position unter "Erdarbeiten") aufbauen (anhügeln).
Einschließlich aller Materiallieferungen (Kalkschotter 0/32mm) und Nebenarbeiten (Mischen der Materialien vor Ort, Transport zum Einbauort, etc.)..

Höhe des Schotter-Hügels ca.30cm (an der höchsten Stelle), zuzügl. Lehmschicht.

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Menge: 50,000 m2
Kostenstelle: 500
Leistungsbereich: 003

**01.06.0030 Gelagerten Oberboden andecken**
Gelagerten Oberboden aufnehmen und profilgerecht auf
zukünftige Vegetationsflächen auftragen, Auftragsdicke
bei Rasenflächen ca. 10-15 cm, bei Pflanzflächen bis 35
cm, mit mind. 2- 4 Gew.-% org. Substanz.
Bodenklasse 3 bis 5 gem. DIN 18 300.
Abrechnung nach Auftragsprofil feste Masse, spätere
Setzungen sind beim Auftrag zuberücksichtigen.
Verunreinigungen ab einem Durchmesser von 3 cm
aufsammeln,zu laden und abzufahren, einschließlich
Deponiegebühren.

Transportweg bis 200m.
Menge: 50,000 m3
Kostenstelle: 500
Leistungsbereich: 003

**01.06.0040 Kompost gem. RAL GZ 251 liefern**
Rindenhumus (RH) mit dem Gütezeichen RAL "Rinde für
Pflanzenbau" GZ 250/2
Körnung: < 20 mm liefern
Auftragstärke: 5 cm auf vorh. und neu anzulegenden
Pflanzflächen andecken und ca. 5-10 cm tief
einarbeiten
Die Abrechnung erfolgt über Flächenaufmaß, auf
Grundlage der einzureichenden Lieferscheine.
Der Gütenachweis ist unaufgefordert, spätestens bei
Lieferung des Materials, vorzulegen.
Menge: 125,000 m2
Kostenstelle: 500
Leistungsbereich: 003

**01.06.0050 Bodenviatisierung mit Mykorrhiza**
Heidebepflanzung unter Zugabe von Ericoide Mykorriza vitalisieren.

Dosierung: 10-20ml pro Pflanze (Topfballen) oder 100ml / m² bei flächiger Anwendung bzw. nach Herstellerangaben.
Gesamtfläche ca. 100m²

Die Abrechnung erfolgt über Flächenaufmaß, auf Grundlage der einzureichenden Lieferscheine.

Fabrikat: Inoq Rhozado oder gleichwertig
Menge: 15,000 l
Kostenstelle: 500
Leistungsbereich: 003

**01.06.0060 Heidepflanzung mit saurem Boden anreichern**
Heidepflanzung unter Zugabe von saurer Erde - torffrei - durchführen.
Erde aus Pflanzloch 1:1 mit sauerer Erde mischen oder flächig mischen (max. 10-15cm tief einarbeiten).
Dosierung / Ansatz: ca. 1 Sack (40L) auf 4-5 m².

Die Abrechnung sackweise (40L) erfolgt über Flächenaufmaß, auf Grundlage der einzureichenden Lieferscheine.
Die Torffreiheit des Substrats ist nachzuweisen.

Fabrikat: Neudorff Neudohum Rhododendron und Hortensienerde oder gleichwertig
Menge: 20,000 St
Kostenstelle: 500
Leistungsbereich: 003

**01.06.0070 Feinplanum Rasen- / Wiesenflächen**
Feinplanum für Rasen- / Wiesenflächen herstellen.
Zulässige Abweichung von der Sollhöhe +/- 2 cm,
Anschlüsse an Wege, Plätze und sonstige Beläge 2 cm
unter Belagsoberfläche,
Steine und Fremdkörper ab 5 cm ablesen und gemäß den
gesetzlichen Bestimmungen entsorgen.
Bodengruppen 2 bis 5 DIN 18915 Teil 1,
Abrechnung in der Abwicklung.
Menge: 1840,000 m2
Kostenstelle: 500
Leistungsbereich: 003

**01.06.0080 Rasenansaat Kräuterrasen, gebietsheimisch**
Kräuterrasen durch Ansaat nach DIN 18917 fachgerecht herstellen.

Regiosaatgut-Mischung für Magerrasen,
90 % Gräser / 10 % Kräuter,
VWW-zertifiziert,
liefern und fachgerecht nach Erzeugerangaben aufbringen.
Verpackung: 10-kg-Papiersack
Aussaatmenge: ca. 4 g/m²

Fabrikat / Typ: "Mischung 09" Blumenrasen/Kräuterrasen,
www.syringa-pflanzen.de oder gleichwertig.

Die verwendete Saatgutmischung ist nachzuweisen.
Menge: 1100,000 m2
Kostenstelle: 500
Leistungsbereich: 003

**01.06.0090 Rasenansaat Magerwiese, gebietsheimisch**
Magerwiese durch Ansaat nach DIN 18917 fachgerecht herstellen.

Regiosaatgut-Mischung für Magerrasen,
25 % Gräser / 75 % Kräuter,
VWW-zertifiziert,
liefern und fachgerecht nach Erzeugerangaben aufbringen.
Verpackung: 10-kg-Papiersack
Aussaatmenge: ca. 2 g/m²

Fabrikat / Typ: "Mischung 06a" Magerwiese",
www.syringa-pflanzen.de oder gleichwertig.

Die verwendete Saatgutmischung ist nachzuweisen.
Menge: 740,000 m2
Kostenstelle: 500
Leistungsbereich: 003

**01.06.0100 Zulage Aussaathilfe**
Zulage zur Vorposition für das Strecken des Saatgutes mit Sand 0/2mm, 10g/m², für eine gleichmäßigere Saatgutverteilung.
Menge: 1840,000 m2
Kostenstelle: 500
Leistungsbereich: 003

**01.06.0110 Rasenansaat Schotterrasen**
Schotterrasenflächen durch Ansaat nach DIN 18917
fachgerecht herstellen.

Schotterrasen-Mischung aus 30% Kräutern/Blumen und 70 % Grassamen
besonders geeignet für Gittersteine, Kunststoffwaben,
Pflasterfugen und Schotterrasen liefern und fachgerecht
nach Erzeugerangaben aufbringen.
Verpackung: 10-kg-Papiersack
Aussaatmenge: 4 g/m²

Fabrikat / Typ:"Schotterrasen"
Firma www.wildasmen-insel.de oder gleichwertig

Die verwendete Saatgutmischung ist nachzuweisen.
Menge: 165,000 m2
Kostenstelle: 500
Leistungsbereich: 003

#### Gewerk 01.07 Pflanzenlieferung

Kostenstelle: 500

Leistungsbereich: 003

*Hinweis: Ausführungshinweise Pflanzenlieferung und Pflanzarbeit*
Ausführungshinweise Pflanzenlieferung und Pflanzarbeit
Für die Pflanzenlieferungen gelten die Gütebestimmungen
des BdB - Güteklasse A - insbesondere hinsichtlich der
Bewurzelung und Verzweigung sowie der Ausbildung eines
durchgehenden Leittriebes bei Hochstämmen.

Es ist auf die genaue Sortenbezeichnung zu achten.
Stillschweigender Ersatz für die im Bepflanzungsplan
aufgeführten Pflanzen ist nicht gestattet. Sollten
einzelne Arten bzw. Sorten nicht lieferbar sein, ist
die Bauleitung zu benachrichtigen.

Sämtliche nachfolgenden Pflanzen sind inkl. Lieferung
und Pflanzung zu kalkulieren. Grundlage der
Pflanzarbeiten ist die DIN 18916 und die übliche
anerkannten Regeln des Garten- und Landschaftsbaus.

Im Übrigen gelten die folgenden Bestimmungen:
1. Die Pflanzenlieferungen sind der Bauleitung erfolgt
im Einschlag, sofern möglich.

2. Die Pflanzungen sind unter Zugrundelegung der
Pflanzpläne durchzuführen, d.h. alle Pflanzflächen
sind vorher im Gelände abzustecken und die Umgrenzungen
ausreichend zu kennzeichnen. Sodann
sind die Pflanzen nach Bepflanzungsplänen unter
Berücksichtigung der örtlichen Gegebenheiten
auszulegen. Die Hinweise auf Pflanzabstände in den
Planungsunterlagen sind zu beachten und zu
berücksichtigen. Wenn nicht anders angegeben, sollten
die Pflanzen in gemischtem, lockeren
Verband - also nicht in Reihen - gepflanzt werden.
Alle Bäume sind unter Berücksichtigung ihrer
Sichtseiten zu arrangieren. Die Standorte für alle
Bäume sind vorher auszupflocken. Insgesamt ist die
Pflanzung so zu gruppieren, dass das Optimum an
Flächennutzung und Blickwirkung erreicht wird. Alle
nicht ordnungsgemäß gepflanzten oder nicht
sinngerecht arrangierten Pflanzen sind nach Anordnung
der Bauleitung umzusetzen.

3. Bei trockenem oder windigem Wetter sind die Pflanzen
ausreichend zu wässern und abzudecken.

4. Zu den Nebenleistungen gehört das fachgerechte
Zurückschneiden der oberirdischen Triebe bzw. bei
Pflanzen ohne Ballen auch das des Wurzelwerkes. Das
Wurzelwerk aller Pflanzen ist vor der Pflanzung mit
Alginure 100 D nach Herstellervorschrift zu behandeln.
Das Seitenholz ist je nach Jahreszeit und Witterung
mehr oder weniger stark einzukürzen.
Alle Bäume und Sträucher sind, ggf. nach Anweisung der
Bauleitung, auszulichten. Nach der Pflanzung sind alle
Pflanzflächen von Schnittrückständen zu befreien und
mit einem Handkultivator gründlich
aufzulockern.
Alle Bäume in Grasflächen erhalten Baumscheiben von
mind. 60 cm Durchmesser.
Die Kletterpflanzen erhalten eine Baumscheibe von mind.
20 cm Durchmesser.

5. Bei allen Bäumen ist sorgfältig darauf zu achten,
dass die Stämme beim Transport nicht auf die Bracken
aufgelegt oder auf Pfählen oder dergl. abgestützt
getragen werden, damit keine Schürf-, Platz- oder
Druckwunden am Stamm entstehen. Beschädigte Bäume
können nicht abgenommen werden.

6. Nach der Pflanzung  sind Dreiböcke nach Angabe der
Bauleitung fachgerecht zu erstellen und eine
Baumbindung fachgerecht mit Kokosstrick zu erstellen,
wobei die Bindung am Stamm eine
Handbreit über der Bindung am Dreibock platziert ist.

7. Alle Pflanztermine sowie alle Liefertermine und
damit verbundene Abnahmebegehungen sind mit der
Bauleitung rechtzeitig vorher abzustimmen.

8. Der AN verpflichtet sich, zur Durchführung der
Pflanzarbeiten eine ausreichende Anzahl an
gärtnerischen Fachkräften zur Verfügung zu halten.

9. Bei einer spät geplanten Pflanzzeit sind die
Container- und Ballenwaren vor der Pflanzung
ausgiebig in Wasser zu tauchen.

**01.07.0010 Laubbäume StU. 14/16cm**
Laubbäume, H., 3xv, m.DB., 14/16
wie z.B. Acer campestre, Acer platanoides, Carpinus betulus, Sorbus aria, Sorbus aucuparia, Sorbus intermedia, Sorbus torminalis, Tilia cordata 'Greenspire', etc., liefern.
Menge: 28,000 St
Kostenstelle: 500
Leistungsbereich: 003

**01.07.0020 Solitärgehölze 125-175cm hoch**
Solitärgehölze, Sol, 3-4xv, m.DB, H ca. 125/150 bzw. 150/175 wie z.B. Amelanchier ovalis, Mespilus germanica, etc., liefern
Menge: 5,000 St
Kostenstelle: 500
Leistungsbereich: 003

**01.07.0030 Solitärgehölze 80-100cm hoch**
Solitärgehölze, Sol, 3-4xv, m.B. oder Co., H ca. 80/100
wie z.B. Juniperus communis, etc., liefern.
Menge: 5,000 St
Kostenstelle: 500
Leistungsbereich: 003

**01.07.0040 Sträucher 100/150cm hoch**
Sträucher, 2xv, o.B.., Höhe ca. 100/150
wie z.B. Amelanchier lamarckii, Cornus mas, Corylus avellana, Crataegus monogyna, Prunus spinosa, Rhamnus cathartica, Salix caprea, Viburnum lantana, etc., liefern
Menge: 20,000 St
Kostenstelle: 500
Leistungsbereich: 003

**01.07.0050 Sträucher 20-30cm bzw. 40-60cm hoch**
Sträucher, 2xv, Co., H ca. 20/30, 30/40cm bzw. 40/60
wie z.B. Cytisus scoparius, Genista lydia, Juniperus com. 'Repanda'  etc., liefern
Menge: 50,000 St
Kostenstelle: 500
Leistungsbereich: 003

**01.07.0060 Heister 150/200cm hoch, landschaftsgerecht**
Heister, 2xv, m.B. oder o.B., H ca. 150/200
wie z.B. Malus sylvestris, Prunus avium, Populus tremula, Pyrus pyraster, Sorbus domestica,etc., liefern.
Menge: 60,000 St
Kostenstelle: 500
Leistungsbereich: 003

**01.07.0070 Sträucher 40-60cm bzw. 60-100cm hoch, landschaftsgerecht**
Sträucher, 2xv, m.B., H ca. 40/60 bzw. 60/100
wie z.B. Berberis vulgaris, Lonicera xylosteum, Prunus spinosa, Rosa rubiginosa, Ribes nigrum, etc., liefern und als flächige Gehölzpflanzung herstellen.
Menge: 180,000 St
Kostenstelle: 500
Leistungsbereich: 003

**01.07.0080 Staudenpflanzung**
Stauden, m.Tb., liefern.
ca. 5-8 Stauden pro m2
80 % als Flächenpflanzung
z.B. Aster amelus, Thymus serphyllum, Calamintha nepeta, Salvia nemorosa, Potentilla erecta, etc.,
20 % als Solitärstauden (horstartig, einzeln bzw. in Gruppen von max. 3-5 Stück)
z.B. Echinops ritro, Malva alcea, Solidago virgaurea, Sedum telephium, Leonurus cardiaca, etc.
Menge: 250,000 m2
Kostenstelle: 500
Leistungsbereich: 003

**01.07.0090 Blumenzwiebeln**
Blumenzwiebeln im Bereich der Stauden- und Wiesenflächen einstreuen.
Arten:
40 % Crocus tommasinianus, Größe  5/+
30 % Galanthus elwesii, Größe 5/6
30 % Scilla siberica Größe 8/+
Menge: 1000,000 St
Kostenstelle: 500
Leistungsbereich: 003

#### Gewerk 01.08 Pflanzarbeit und Pflege

Kostenstelle: 500

Leistungsbereich: 003

**01.08.0010 Pflanzarbeit**
Pflanzarbeit der gelieferten Pflanzen gem. Titel
"Pflanzenlieferung", Gehölze sachgemäß schneiden,
pflanzen in Pflanzgruben, gut verankern, Gießrand,
Pflanzen 2x gründlich einschlämmen. Pflanzflächen nach
der Pflanzung nacharbeiten, abkreilen und Kanten
säubern.
Menge: 1,000 psch
Voraussichtliche Abrechnungsmenge: 1,000
Kostenstelle: 500
Leistungsbereich: 003

**01.08.0020 Baumgruben 100x100cm**
Baumgruben d=100cm, Tiefe 70cm, ausheben, Bodensohle
lockern und Grube nach dem Setzen des Baumes mit einem
Gemisch aus 2/3 Aushubmaterial und 1/3 Kompost und einer Gabe aus verfüllen.
Einschließlich Lieferung der Bodenverbesserung.
Menge: 28,000 St
Kostenstelle: 500
Leistungsbereich: 003

**01.08.0030 Baumverankerung Dreibock**
Baumpfähle, Zopfstärke 12/14cm, Länge 300cm, als
Dreibock herstellen, Pfähle untereinander mit
Dachlatten verstreben, Baum 3-fach mit Kokosstrick
anbinden.
Menge: 28,000 St
Kostenstelle: 500
Leistungsbereich: 003

**01.08.0040 Stammschutz Neupflanzung**
Stammschutz zur Vermeidung von Stammrissen durch Weißanstrich herstellen.

Anforderungen:
- Belüftung des Stammes ermöglichen
- bis kurz vor den Kronenansatz reichen
- an das Dickenwachstum des Stammes angepasst sein
- mind. 5 Jahre beständig sein

Stamm säubern - insbesondere von evtl. vorhandenen Flechten, etc.
Voranstrich mit LX 60 durchführen
Weißanstrich deckend (eher ein "aufspachteln") mit Arbor-flex 7

Fabrikat: Arbor-Flex, Fa. GEFA-FABRITZ oder gleichwertig
Menge: 28,000 St
Kostenstelle: 500
Leistungsbereich: 003

**01.08.0050 Pflanzflächen nacharbeiten**
Pflanzflächen nach der Pflanzung sauber abziehen,
Steine und Erdklumpen über 3cm Durchmesser aufnehmen
und entfernen.
Menge: 850,000 m2
Kostenstelle: 500
Leistungsbereich: 003

**01.08.0060 Pflanzflächen mulchen**
Pflanzfläche nach dem Pflanzen schützen gegen
Verunkrauten und Austrocknen durch Lieferung und
Auftrag von Rindenmulch.
Material: Rindenmulch RM fein gem. RAL- GZ 250-1
Gütezeichen "Gütegemeinschaft Rinde für Pflanzenbau",
aus heißvermentierter Nadelholzrinde
Auftragstärke: i.M. 5 cm auf Pflanzflächen
incl. Lieferung des Materials
Abrechnung nach Flächenaufmaß
Der Gütenachweis ist unaufgefordert spätestens bei
Lieferung des Materials vorzulegen.
Menge: 800,000 m2
Kostenstelle: 500
Leistungsbereich: 003

*Hinweis: Fertigstellungspflege*
Die hier ausgeschriebene Fertigstellungspflege umfasst alle Leistungen, die zur Erreichung des abnahmefähigen Zustandes erforderlich sind. Die erforderlichen Leistungen sind ohne Anordnung in Eigenverantwortung auszuführen. Der Abstand der einzelnen Pflegegänge richtet sich nach dem Witterungsverlauf und liegt im Verantwortungsbereich des AN.
Die Ausführungstermine sind dem objektüberwachenden Landschaftsarchitekten vorher mitzuteilen. Gleichzeitig ist innerhalb von 5 Tagen ein Pflegenachweis zur Quittierung vorzulegen. Fertigstellungspflege unter Beachtung der FLL-Richtlinien: insbesondere Nachpflanzung von nicht angewachsenen Pflanzen.
Die Anwuchsgewährleistung wird für die Dauer der Pflege vereinbart.

**01.08.0070 Fertigstellungspflege Einzelgehölze (Bäume)**
Fertigstellungspflege der Bäume in Anlehnung an die DIN 18916,
für 1. Vegetationsperiode
fehlende Mulchschicht (Rindenmulch) anteilig
ersetzen / nachmulchen,
Baumpfähle und Bindungen nachbessern, zu
enge Bindungen lockern, ersetzen fehlender Pfähle,
Stammschutzanstrich nachstreichen, Gehölze richten,
trockene Zweige zurückschneiden.
Arbeitsgänge: 5
Anzeige der Pflegegänge mind. 1 Tag vor Pflegegang beim
AG /LAB. Bestätigung der Durchführung der Pflegegänge
durch LAB Verteilung an AG.

Hinweis:
Der Preis (EP) ist  für 5 Arbeitsgänge = 1 Vegetationsperiode zu kalkulieren.
Das Düngen, Lockern des Bodens und Entfernen von Wildwuchs entfällt!
Menge: 28,000 St
Kostenstelle: 500
Leistungsbereich: 003

**01.08.0080 Fertigstellungspflege Weidengeflechte**
Fertigstellungspflege der Weidengeflechte (Weitentipis, Weidentunnel) in Anlehnung an die  DIN 18916,
für 1. Vegetationsperiode
ausreichende Bodendurchfeuchtung ist besonders zu beachten.
Wachsende Triebe miteinander verflechten, trockene Triebe sauber abschneiden.
1x Rückschnitt der seitlichen Triebe (nach Innen und Außen stehend) zur Förderung des Höhenwachstums und der inneren Verzweigung. Anfallendes Schnittgut aufnehmen und sachgerecht entsorgen.

Arbeitsgänge: 5
Anzeige der Pflegegänge mind. 1 Tag vor Pflegegang beim
AG. Bestätigung der Durchführung der Pflegegänge
durch an AG.

Hinweis:
Der Preis (EP) ist  für 5 Arbeitsgänge = 1 Vegetationsperiode zu kalkulieren.
Das Düngen, Lockern des Bodens und Entfernen von Wildwuchs entfällt!

Abrechnung nach m (bei Weidentipi äußerer Umfang in m).
Menge: 30,000 m
Kostenstelle: 500
Leistungsbereich: 003

**01.08.0090 Fertigstellungspflege Pflanzflächen (Staudenpflanzung)**
Fertigstellungspflege der Pflanzflächen (Stauden) in Anlehnung an die DIN 18916, für 1. Vegetationsperiode:
ausreichende Bodendurchfeuchtung beachten, trockene Triebe und abgestorbene Pflanzenteile erst im Frühjahr  abschneiden, nicht angewachsene Pflanzen ersetzen, Unrat aus der Fläche aufnehmen und entsorgen
Arbeitsgänge: 8
Anzeige der Pflegegänge mind. 1 Tag vor Pflegegang beim
AG. Bestätigung der Durchführung der Pflegegänge
durch an AG.

Hinweis:
Der Preis (EP) ist  für 8 Arbeitsgänge = 1 Vegetationsperiode zu kalkulieren.
Das Düngen, Lockern des Bodens und Entfernen von Wildwuchs entfällt!
Menge: 250,000 m2
Kostenstelle: 500
Leistungsbereich: 003

**01.08.0100 Fertigstellungspflege Pflanzflächen (Heidevegetation)**
Fertigstellungspflege der Pflanzflächen (Heidevegetation) in Anlehnung an die  DIN 18916,
für 1. Vegetationsperiode
ausreichende Bodendurchfeuchtung beachten, trockene Triebe und abgestorbene Pflanzenteile abschneiden, nicht angewachsene Pflanzen ersetzen, Unrat aus der Fläche aufnehmen und entsorgen.
Arbeitsgänge: 5
Anzeige der Pflegegänge mind. 1 Tag vor Pflegegang beim
AG. Bestätigung der Durchführung der Pflegegänge
durch an AG.

Hinweis:
Der Preis (EP) ist  für 5 Arbeitsgänge = 1 Vegetationsperiode zu kalkulieren.
Das Düngen, Lockern des Bodens und Entfernen von Wildwuchs entfällt!
Menge: 100,000 m2
Kostenstelle: 500
Leistungsbereich: 003

**01.08.0110 Fertigstellungspflege Pflanzflächen (landschaftsgerecht)**
Fertigstellungspflege der Pflanzflächen (landschaftsgerecht) in Anlehnung an die  DIN 18916, für 1. Vegetationsperiode
ausreichende Bodendurchfeuchtung beachten, trockene Triebe und abgestorbene Pflanzenteile abschneiden, nicht angewachsene Pflanzen ersetzen, Unrat aus der Fläche aufnehmen und entsorgen.
Arbeitsgänge: 5
Anzeige der Pflegegänge mind. 1 Tag vor Pflegegang beim
AG. Bestätigung der Durchführung der Pflegegänge
durch an AG.

Hinweis:
Der Preis (EP) ist  für 5 Arbeitsgänge = 1 Vegetationsperiode zu kalkulieren.
Das Düngen, Lockern des Bodens und Entfernen von Wildwuchs entfällt!
Menge: 600,000 m2
Kostenstelle: 500
Leistungsbereich: 003

**01.08.0120 Fertigstellungspflege Kräuterrasen / Wiese**
Fertigstellungspflege Landschaftsrasen / Extensivrasen nach DIN 18917 und FLL,
mähen, Wuchshöhe 20 bis 30 cm,
Schnitthöhe 10 cm, Anzahl der Schnitte: 2,
Schnittgut wird Eigentum des AN und ist zu beseitigen,
gegebenenfalls sind Fehlstellen mit der ausgeschriebenen Saatgutmischung nachzusäen,
Anzeige der Pflegegänge mind. zwei Werktage vor Pflegegang beim AG /LAB.
Bestätigung der Durchführung der Pflegegänge durch LAB Verteilung an AG.
Abnahme nach 1. Vegetationsperiode bzw. 50% Deckung der Fläche mit Gras

Hinweis:
Der Preis (EP) ist  für 2 Arbeitsgänge* = 1 Vegetationsperiode zu kalkulieren.

* 2 Arbeitsgänge Rasenschnitt
  2 Arbeitsgänge Anwuchskontrolle / Nachsaat
Menge: 1840,000 m2
Kostenstelle: 500
Leistungsbereich: 003

**01.08.0130 Fertigstellungspflege Schotterrasen**
Fertigstellungspflege Rasen nach DIN 18917,
mähen, Wuchshöhe 10 bis 15 cm, Schnitthöhe 8 cm,
Anzahl der Schnitte 5 bzw. bis 70% Deckung der Fläche mit Gras
Schnittgut wird Eigentum des AN und ist zu beseitigen,
gegebenenfalls sind Fehlstellen mit der Regelsaatgutmischung nachzusäen,
wässern in 5 Arbeitsgängen/ natürliche Niederschläge
sind bei der Bemessung der Arbeitsgänge zu
berücksichtigen,
Abnahme nach 1. Vegetationsperiode bzw. 70% Deckung der Fläche mit Gras

Hinweis:
Der Preis (EP) ist  für 5 Arbeitsgänge = 1 Vegetationsperiode zu kalkulieren.
Menge: 165,000 m2
Kostenstelle: 500
Leistungsbereich: 003

**01.08.0140 Entwicklungspflege Einzelgehölze (Bäume)**
Entwicklungspflege Bäume in Anlehnung an die  DIN 18919 für insgesamt 3 Jahre
nach erfolgter Fertigstellungspflege,
5 Pflegegänge pro Jahr.

Chemische Unkraut- und Schädlingsbekämpfungsmittel dürfen nicht angewendet werden.
Pfähle, Latten und Bindungen müssen zum Zeitpunkt der Abnahme der Entwicklungspflege abgebaut sein.
- Überprüfen und ggf. ausbessern des Weißanstrichs über den gesamten Zeitraum der Entwicklungspflege
- Nacharbeiten des Gießrings
- Entfernen von trockenem Holz
- Ersatz von nicht angewachsenen Bäumen gleicher Größe und Neubeginn der Pflegeperiode ohne erneute Vergütung der Pflege.
Ein Erziehungsschnitt pro Jahr ist durchzuführen.
Alles anfallende Material ist fachgerecht in den "Reisigkreisen" (Pos. 01.05.0230) zu entsorgen..
Die Bauüberwachung ist mindestens 2 Werktage vor einem Pflegegang schriftlich zu unterrichten. Das Wässern wird gesondert vergütet.

Abrechnung pro Pflegejahr (Vegetationsperiode) = 5 Arbeitsgänge.
 Das Düngen, Lockern des Bodens und Entfernen von Wildwuchs entfällt!
Menge: 84,000 St
Kostenstelle: 500
Leistungsbereich: 003

**01.08.0150 Wässern Einzelgehölze (Bäume)**
Bäume wässern,
zum Nachweis in Abhängigkeit der Witterung
Anzahl: 12 Arbeitsgänge pro Jahr Entwicklungspflege
Menge: 100 Liter / Baum, in 2 Gaben à 50 Liter
Das Wasser ist vom AN zu liefern.

Die Bauüberwachung ist mindestens 2 Werktage vor einem Wässerungsgang schriftlich zu unterrichten.

Abrechnung pro Pflegejahr (Vegetationsperiode) = 12 Wässerungsgänge. (Anmerkung: Die Wässerungsgänge können - in Abhängigkeit von der Witterung - mit Pflegegängen kombiniert werden.)
Menge: 168,000 St
Kostenstelle: 500
Leistungsbereich: 003

**01.08.0160 Entwicklungspflege Weidengeflechte**
Entwicklungspflege der Weidengeflechte (Weidentipis, Weidentunnel) in Anlehnung an die  DIN 18919 für insgesamt 3 Jahre.

1. Schneiden der Weidenruten
Trockene und beschädigte Pflanzenteile sind glatt abzuschneiden und zu entfernen.
Wachsende Triebe miteinander verflechten, bzw. vorhandenes Flechtwerk auf Lücken prüfen.
2x Rückschnitt der seitlichen Triebe (Innen- und Außenseite des Weidentunnels bzw. Weidentipi) und bei Erreichen der gewünschten Wuchshöhe auch in der Höhe zurückschneiden. Anfallendes Schnittgut aufnehmen und sachgerecht entsorgen.

2. Pflanzenschutz
Die Pflanzungen sind auf Krankheiten, Schädlinge und Wildverbiss zu überwachen. Gegebenenfalls sind geeignete Maßnahmen - auch vorbeugend - vorzusehen.
Chemische Unkraut- und Schädlingsbekämpfungsmittel dürfen nicht angewendet werden.

3. Winterarbeiten
Unkraut und Müll der Winterperiode sind vor Beginn der nächsten Pflegesaison abzusammeln und sachgerecht zu entsorgen.

Die Bauüberwachung ist mindestens 2 Werktage vor einem Pflegegang schriftlich zu unterrichten..

Abrechnung pro Meter (beim Weidentipi äußerer Umfang) und Pflegejahr für 3 Arbeitsgänge pro Vegetationsperiode. Ein evtl. erforderliches Wässern wird gesondert vergütet.
Das Düngen, Lockern des Bodens und Entfernen von Wildwuchs entfällt!
Menge: 90,000 m
Kostenstelle: 500
Leistungsbereich: 003

**01.08.0170 Wässern Weidengeflechte**
Weidengeflechte nur in Ausnahmesituationen  wässern,
zum Nachweis in Abhängigkeit der Witterung
Anzahl: 4 Arbeitsgänge pro Jahr Entwicklungspflege
Menge: 10 Liter / m2
Das Wasser ist vom AN zu liefern.

Der AG ist bei länger anhaltender Trockenheit mindestens 2 Werktage vor einem empfohlenen  Wässerungsgang über dessen Notwendigkeit schriftlich zu unterrichten. Die Ausführung erfolgt nur nach schriftlicher Bestätigung durch den AG.

Abrechnung der tatsächlich erfolgten Wässerungsgänge pro m2 und Pflegejahr (Vegetationsperiode). Der EP ist mit einem Aufwand von 4 Wässerungsgänge pro m2 und Jahr zu kalkulieren.
Menge: 180,000 m
Kostenstelle: 500
Leistungsbereich: 003

**01.08.0180 Entwicklungspflege Staudenpflanzung**
Entwicklungspflege Staudenbepflanzung in Anlehnung an die DIN 18919 für insgesamt 3 Jahre
nach erfolgter Fertigstellungspflege,
8 Pflegegänge pro Jahr.

rockene und beschädigte Pflanzenteile sind glatt abzuschneiden und zu entfernen. Abgestorbene Blütentriebe sind im Frühjahr zurückzuschneiden.
Nach der Frostperiode sind Stauden und Gräser entsprechen den Besonderheiten der jeweiligen Art zurückzuschneiden.

Die Pflanzungen sind auf Krankheiten, Schädlinge und Wildverbiss zu überwachen. Gegebenenfalls sind geeignete Maßnahmen - auch vorbeugend - vorzusehen.
Chemische Unkraut- und Schädlingsbekämpfungsmittel dürfen nicht angewendet werden.

Unkraut und Müll der Winterperiode sind vor Beginn der nächsten Pflegesaison abzusammeln und sachgerecht zu entsorgen. Laub kann als Mulchschicht auf den Staudenflächen verbleiben.

Die Bauüberwachung ist mindestens 2 Werktage vor einem Pflegegang schriftlich zu unterrichten..

Abrechnung pro m2 und Pflegejahr für 8 Arbeitsgänge pro Vegetationsperiode. Das Wässern wird gesondert vergütet.
Menge: 750,000 m2
Kostenstelle: 500
Leistungsbereich: 003

**01.08.0190 Wässern Staudenpflanzung**
Staudenflächen nur bei extremer Trockenheit durchdringend wässern,
zum Nachweis in Abhängigkeit der Witterung
Anzahl: 8 Arbeitsgänge pro Jahr Entwicklungspflege
Menge: 25 Liter / m2
Das Wasser ist vom AN zu liefern.

Die Bauüberwachung ist mindestens 2 Werktage vor einem Wässerungsgang schriftlich zu unterrichten.

Abrechnung pro m2 und Pflegejahr (Vegetationsperiode) = 12 Wässerungsgänge. (Anmerkung: Die Wässerungsgänge können - in Abhängigkeit von der Witterung - mit Pflegegängen kombiniert werden.)
Menge: 1500,000 m2
Kostenstelle: 500
Leistungsbereich: 003

**01.08.0200 Entwicklungspflege Heidevegetation**
Entwicklungspflege Heidebepflanzung in Anlehnung an die DIN 18919 für insgesamt 3 Jahre
nach erfolgter Fertigstellungspflege,
5 Pflegegänge pro Jahr.

Trockene und beschädigte Pflanzenteile sind glatt abzuschneiden und zu entfernen. Abgestorbene Blütentriebe sind im Frühjahr zurückzuschneiden.
Nach der Frostperiode sind Stauden und Gräser entsprechen den Besonderheiten der jeweiligen Art zurückzuschneiden.

Die Pflanzungen sind auf Krankheiten, Schädlinge und Wildverbiss zu überwachen. Gegebenenfalls sind geeignete Maßnahmen - auch vorbeugend - vorzusehen.
Chemische Unkraut- und Schädlingsbekämpfungsmittel dürfen nicht angewendet werden.

Unkraut und Müll der Winterperiode sind vor Beginn der nächsten Pflegesaison abzusammeln und sachgerecht zu entsorgen. Laub kann als Mulchschicht auf den Staudenflächen verbleiben.

Die Bauüberwachung ist mindestens 2 Werktage vor einem Pflegegang schriftlich zu unterrichten..

Abrechnung pro m2 und Pflegejahr für 5 Arbeitsgänge pro Vegetationsperiode. Das Wässern wird gesondert vergütet.
Menge: 300,000 m2
Kostenstelle: 500
Leistungsbereich: 003

**01.08.0210 Wässern Heidevegetation**
Pflanzflächen Heidevegetation nur bei extremer Trockenheit durchdringend wässern,
zum Nachweis in Abhängigkeit der Witterung
Anzahl: 8 Arbeitsgänge pro Jahr Entwicklungspflege
Menge: 25 Liter / m2
Das Wasser ist vom AN zu liefern.

Die Bauüberwachung ist mindestens 2 Werktage vor einem Wässerungsgang schriftlich zu unterrichten.

Abrechnung pro m2 und Pflegejahr (Vegetationsperiode) = 12 Wässerungsgänge. (Anmerkung: Die Wässerungsgänge können - in Abhängigkeit von der Witterung - mit Pflegegängen kombiniert werden.)
Menge: 600,000 m2
Kostenstelle: 500
Leistungsbereich: 003

**01.08.0220 Entwicklungspflege Pflanzflächen (landschaftsgerecht)**
Entwicklungspflege landschaftsgerechte Gehölzpflanzung in Anlehnung an die DIN 18919 für insgesamt 3 Jahre
nach erfolgter Fertigstellungspflege,
5 Pflegegänge pro Jahr.

Die Mulchschicht ist zu prüfen, Fehlstellen sind zu ergänzen.

Trockene und beschädigte Pflanzenteile sind glatt abzuschneiden und zu entfernen. Abgestorbene Blütentriebe sind - zur Förderung einer Nachblüte - regelmäßig zurückzuschneiden.
Nach der Frostperiode sind Stauden und Gräser entsprechen den Besonderheiten der jeweiligen Art zurückzuschneiden.

Die Pflanzungen sind auf Krankheiten, Schädlinge und Wildverbiss zu überwachen. Gegebenenfalls sind geeignete Maßnahmen - auch vorbeugend - vorzusehen.
Chemische Unkraut- und Schädlingsbekämpfungsmittel dürfen nicht angewendet werden.

Unkraut und Müll der Winterperiode sind vor Beginn der nächsten Pflegesaison abzusammeln und sachgerecht zu entsorgen. Laub kann als Mulchschicht auf den Staudenflächen verbleiben.

Die Bauüberwachung ist mindestens 2 Werktage vor einem Pflegegang schriftlich zu unterrichten..

Abrechnung pro m2 und Pflegejahr für 5 Arbeitsgänge pro Vegetationsperiode. Das Wässern wird gesondert vergütet.
Menge: 1800,000 m2
Kostenstelle: 500
Leistungsbereich: 003

**01.08.0230 Wässern Pflanzflächen (landschaftsgerecht)**
Pflanzflächen landschaftsgerecht nur in Ausnahmesituation (lang anhaltende Trockenheit) wässern,
zum Nachweis in Abhängigkeit der Witterung
Anzahl: 4 Arbeitsgänge pro Jahr Entwicklungspflege
Menge: 25 Liter / m2
Das Wasser ist vom AN zu liefern.

Der AG ist bei länger anhaltender Trockenheit mindestens 2 Werktage vor einem empfohlenen  Wässerungsgang über dessen Notwendigkeit schriftlich zu unterrichten. Die Ausführung erfolgt nur nach schriftlicher Bestätigung durch den AG.

Abrechnung der tatsächlich erfolgten Wässerungsgänge pro m2 und Pflegejahr (Vegetationsperiode). Der EP ist mit einem Aufwand von 4 Wässerungsgänge pro m2 und Jahr zu kalkulieren.
Menge: 3600,000 m2
Kostenstelle: 500
Leistungsbereich: 003

**01.08.0240 Entwicklungspflege Landschaftsrasen / Wiese**
Entwicklungspflege Wiesenflächen /Käutersäume gemäß DIN 18917
Anzahl der Pflegegänge:-2

Mähzeiten:
Frühjahrsmahd: Juni-Juli
Herbstmahd:: September-Oktober

Die beiden Schröpfschnitte sind jeweils vor Samenreife der Unkräuter auszuführen. Es ist ein Balkenmäher oder eine Sense zu verwenden. Das Schnittgut ist einige Tage auf der Fläche zu belassen und anschließend zu beseitigen.
Fremdaufwuchs von Gehölzen ist zu beseitigen.

Die Bauüberwachung ist mindestens 2 Werktage vor einem Pflegegang schriftlich zu unterrichten.

Abrechnung pro m2 und Pflegejahr für 2 Arbeitsgänge pro Vegetationsperiode. Das Wässern wird gesondert vergütet.
Menge: 5520,000 m2
Kostenstelle: 500
Leistungsbereich: 003

**01.08.0250 Wässern Landschaftsrasen / Wiese**
Wiesenflächen nur in Ausnahmesituationen (lang anhaltende Trockenheit) wässern,
zum Nachweis in Abhängigkeit der Witterung
Anzahl: 4 Arbeitsgänge pro Jahr Entwicklungspflege
Menge: 10 Liter / m2
Das Wasser ist vom AN zu liefern.

Der AG ist bei länger anhaltender Trockenheit mindestens 2 Werktage vor einem empfohlenen Wässerungsgang über dessen Notwendigkeit schriftlich zu unterrichten. Die Ausführung erfolgt nur nach schriftlicher Bestätigung durch den AG.

Abrechnung der tatsächlich erfolgten Wässerungsgänge pro m2 und Pflegejahr (Vegetationsperiode). Der EP ist mit einem Aufwand von 4 Wässerungsgänge pro m2 und Jahr zu kalkulieren.
Menge: 11040,000 m2
Kostenstelle: 500
Leistungsbereich: 003

**01.08.0260 Entwicklungspflege Schotterrasen**
Entwicklungspflege Schotterrasen gemäß DIN 18917
Anzahl der Pflegegänge: mind. 5

Wuchshöhe ca. 10-15cm
Schnitthöhe ca. 6-8cm
Das Schnittgut ist anschließend zu beseitigen.
Pflege inklusive Auflockerung und Nachsaat von Fehlstellen/Kahlstellen,

Die Bauüberwachung ist mindestens 2 Werktage vor einem Pflegegang schriftlich zu unterrichten.

Abrechnung pro m2 und Pflegejahr für 5 Arbeitsgänge pro Vegetationsperiode. Das Wässern wird gesondert vergütet.
Menge: 495,000 m2
Kostenstelle: 500
Leistungsbereich: 003

**01.08.0270 Wässern Schotterrasen**
Schotterrasen nur bei etremer Trockenheit  durchdringend wässern,
zum Nachweis in Abhängigkeit der Witterung
Anzahl: 12 Arbeitsgänge pro Jahr Entwicklungspflege
Menge: 15 Liter / m2
Das Wasser ist vom AN zu liefern.

Die Bauüberwachung ist mindestens 2 Werktage vor einem Wässerungsgang schriftlich zu unterrichten.

Abrechnung pro m2 und Pflegejahr (Vegetationsperiode) = 12 Wässerungsgänge. (Anmerkung: Die Wässerungsgänge können - in Abhängigkeit von der Witterung - mit Pflegegängen kombiniert werden.)
Menge: 990,000 m2
Kostenstelle: 500
Leistungsbereich: 003
